# Sistema de vedação de junta de dilatação vertical em parede

- Propriedade do ficheiro: CYPE INGENIEROS, S.A.
- Formato: FIEBDC-3/2002
- Moeda: EUR
- Custos indirectos: 3.00 %
- IVA: 23.00 %

## I Instalações

### IO Contra incêndios

#### IOJ Protecção passiva contra incêndios

**IOJ002** m Sistema de vedação de junta de dilatação vertical em parede, com uma largura média de junta de 6 mm, para protecção passiva contra incêndios e garantir a resistência ao fogo EI 180, formado por material de enchimento de painel rígido de lã mineral, segundo EN 13162, não revestido, de 40 mm de espessura, resistência térmica 1,1 m²°C/W, condutibilidade térmica 0,035 W/(m°C), recoberto por ambas as faces por uma camada de 6 mm de espessura de vedante elástico de silicone com propriedades ignífugas, cor branco.
Sistema de vedação de junta de dilatação vertical em parede, com uma largura média de junta de 6 mm, para protecção passiva contra incêndios e garantir a resistência ao fogo EI 180, formado por material de enchimento de painel rígido de lã mineral, segundo EN 13162, não revestido, de 40 mm de espessura, resistência térmica 1,1 m²°C/W, condutibilidade térmica 0,035 W/(m°C), recoberto por ambas as faces por uma camada de 6 mm de espessura de vedante elástico de silicone com propriedades ignífugas, cor branco.
Inclui: Limpeza e preparação da junta. Inserção do material de enchimento. Aplicação do vedante. Alisamento com espátula. Limpeza final.
Critério de medição de projecto: Comprimento medido segundo documentação gráfica de Projecto.
Critério de medição de obra: Medir-se-á o comprimento realmente executado segundo especificações de Projecto.

| Código | Un | Descrição | Rendimento | Preço | Importância |
|---|---|---|---|---|---|
| mt16lra010b | m² | Painel rígido de lã mineral, segundo EN 13162, não revestido, de 40 mm de espessura, resistência térmica 1,1 m²°C/W, condutibilidade térmica 0,035 W/(m°C). (material) | 0.041 | 12.14 | 0.50 |
| mt41phi020a | Ud | Cartucho de 310 ml de vedante elástico de silicone com propriedades ignífugas, cor branco, para vedação de juntas e aberturas lineares. (material) | 0.232 | 15.70 | 3.64 |
| mo113 | h | Operário não qualificado construção. (mão de obra) | 0.108 | 17.39 | 1.88 |
| % | % | Custos directos complementares | 2 % | 6.02 | 0.12 |
|  |  | Custos directos |  |  | 6.14 |
