# Sistema de vedação de passagem de cabos com isolamento

- Propriedade do ficheiro: CYPE INGENIEROS, S.A.
- Formato: FIEBDC-3/2002
- Moeda: EUR
- Custos indirectos: 3.00 %
- IVA: 23.00 %

## I Instalações

### IO Contra incêndios

#### IOJ Protecção passiva contra incêndios

**IOJ005** Ud Sistema de vedação de passagem de cabos com isolamento, de diâmetro exterior menor ou igual de 21 mm, em parede, de 112 mm de espessura, através de uma abertura de 100 mm de largura e 100 mm de altura, para protecção passiva contra incêndios e garantir a resistência ao fogo EI 60, formado por 112 mm de espessura de espuma intumescente flexível com propriedades ignífugas, cor vermelho.
Sistema de vedação de passagem de cabos com isolamento, de diâmetro exterior menor ou igual de 21 mm, em parede, de 112 mm de espessura, através de uma abertura de 100 mm de largura e 100 mm de altura, para protecção passiva contra incêndios e garantir a resistência ao fogo EI 60, formado por 112 mm de espessura de espuma intumescente flexível com propriedades ignífugas, cor vermelho.
Inclui: Limpeza e preparação do paramento. Aplicação da espuma. Alisamento com espátula. Limpeza final.
Critério de medição de projecto: Número de unidades previstas, segundo documentação gráfica de Projecto.
Critério de medição de obra: Medir-se-á o número de unidades realmente executadas segundo especificações de Projecto.

| Código | Un | Descrição | Rendimento | Preço | Importância |
|---|---|---|---|---|---|
| mt41phi050a | Ud | Cartucho bicomponente de 325 ml de espuma intumescente flexível com propriedades ignífugas, cor vermelho, para vedação de passagens. (material) | 0.533 | 40.62 | 21.65 |
| mo113 | h | Operário não qualificado construção. (mão de obra) | 0.165 | 17.39 | 2.87 |
| % | % | Custos directos complementares | 2 % | 24.52 | 0.49 |
|  |  | Custos directos |  |  | 25.01 |
