# Ventilador helicoidal tubular com hélice de alumínio de pás inclináveis, motor para alimentação trifásica e virola curta, para trabalhar imerso a 400°C durante duas horas, segundo EN 12101-3

- Propriedade do ficheiro: CYPE INGENIEROS, S.A.
- Formato: FIEBDC-3/2002
- Moeda: EUR
- Custos indirectos: 3.00 %
- Despesas gerais: 13.00 %
- Lucro: 6.00 %
- IVA: 16.00 %

## I Instalações

### IS Drenagens e ventilação

#### ISG Ventilação mecânica para garagens

**ISG015** Ud Ventilador helicoidal tubular com hélice de alumínio de pás inclináveis, motor para alimentação trifásica e virola curta, para trabalhar imerso a 400°C durante duas horas, segundo EN 12101-3.
Inclui: Colocação e fixação do ventilador. Ligação à rede eléctrica.

| Código | Un | Descrição | Rendimento | Preço | Importância |
|---|---|---|---|---|---|
| mt42vsp360aa1a | Ud | Ventilador helicoidal tubular com hélice de alumínio de pás inclináveis, motor para alimentação trifásica a 230/400 V e 50 Hz de frequência, com protecção térmica, isolamento classe H, protecção IP 55, virola curta com tratamento anticorrosão por cataforesis, acabado com tinta poliéster e caixa de bornes ignífuga, de 1415 r.p.m., potência absorvida 0,55 kW, caudal máximo 5400 m³/h, para trabalhar imerso a 400°C durante duas horas, segundo EN 12101-3. (material) | 1.000 | 1146.54 | 1146.54 |
| mt42vsp910g | Ud | Acessórios e elementos de fixação de ventilador helicoidal tubular. (material) | 1.000 | 147.71 | 147.71 |
| mo009 | h | Oficial de 1ª montador. (mão de obra) | 4.407 | 16.61 | 73.20 |
| mo075 | h | Ajudante de montador. (mão de obra) | 4.407 | 15.62 | 68.84 |
| % | % | Custos directos complementares | 2 % | 1436.29 | 28.73 |
|  |  | Custos directos |  |  | 1465.02 |
