# Grelha de retorno, de alumínio extrudido, anodizado cor natural E6-C-0, com lâminas horizontais reguláveis individualmente, de 625x125 mm, montada na conduta metálica rectangular

- Propriedade do ficheiro: CYPE INGENIEROS, S.A.
- Formato: FIEBDC-3/2002
- Moeda: EUR
- Custos indirectos: 3.00 %
- Despesas gerais: 13.00 %
- Lucro: 6.00 %
- IVA: 16.00 %

## I Instalações

### IS Drenagens e ventilação

#### ISG Ventilação mecânica para garagens

**ISG030** Ud Grelha de retorno, de alumínio extrudido, anodizado cor natural E6-C-0, com lâminas horizontais reguláveis individualmente, de 625x125 mm, montada na conduta metálica rectangular.
Inclui: Marcação. Montagem e fixação da grelha na conduta.

| Código | Un | Descrição | Rendimento | Preço | Importância |
|---|---|---|---|---|---|
| mt42trx010bae | Ud | Grelha de retorno, de alumínio extrudido, anodizado cor natural E6-C-0, com lâminas horizontais reguláveis individualmente, de 625x125 mm, fixação através de parafusos à vista. (material) | 1.000 | 36.95 | 36.95 |
| mo009 | h | Oficial de 1ª montador. (mão de obra) | 0.251 | 16.61 | 4.17 |
| mo075 | h | Ajudante de montador. (mão de obra) | 0.251 | 15.62 | 3.92 |
| % | % | Custos directos complementares | 2 % | 45.04 | 0.90 |
|  |  | Custos directos |  |  | 45.94 |
