# Comporta corta-fogo rectangular

- Propriedade do ficheiro: CYPE INGENIEROS, S.A.
- Formato: FIEBDC-3/2002
- Moeda: EUR
- Custos indirectos: 3.00 %
- Despesas gerais: 13.00 %
- Lucro: 6.00 %
- IVA: 16.00 %

## I Instalações

### IS Drenagens e ventilação

#### ISG Ventilação mecânica para garagens

**ISG040** Ud Comporta corta-fogo rectangular, basculante, com disparo automático para o fecho de secções de incêndio por fusível térmico a 72°C, resistência ao fogo EI 120 segundo EN 1366-2, de 200x200 mm, de chapa de aço galvanizado.
Inclui: Marcação. Fixação à parede divisória interior. Ligação à conduta.

| Código | Un | Descrição | Rendimento | Preço | Importância |
|---|---|---|---|---|---|
| mt20cpf020aaa1 | Ud | Comporta corta-fogo rectangular, basculante, com disparo automático para o fecho de secções de incêndio por fusível térmico a 72°C, resistência ao fogo EI 120 segundo EN 1366-2, de 200x200 mm, de chapa de aço galvanizado, ligação a conduta rectangular. (material) | 1.000 | 256.08 | 256.08 |
| mo009 | h | Oficial de 1ª montador. (mão de obra) | 3.305 | 16.61 | 54.90 |
| mo075 | h | Ajudante de montador. (mão de obra) | 3.305 | 15.62 | 51.62 |
| % | % | Custos directos complementares | 2 % | 362.60 | 7.25 |
|  |  | Custos directos |  |  | 369.85 |
