# Grupo de ventilação higro-regulável composto por ventilador centrífugo com motor para alimentação monofásica e carcaça exterior de plástico de 260x268x303 mm

- Propriedade do ficheiro: CYPE INGENIEROS, S.A.
- Formato: FIEBDC-3/2002
- Moeda: EUR
- Custos indirectos: 3.00 %
- Despesas gerais: 13.00 %
- Lucro: 6.00 %
- IVA: 16.00 %

## I Instalações

### IS Drenagens e ventilação

#### ISM Ventilação mecânica para habitações

**ISM031** Ud Grupo de ventilação higro-regulável composto por ventilador centrífugo com motor para alimentação monofásica e carcaça exterior de plástico de 260x268x303 mm, com 5 bocas de entrada, com interruptor remoto encastrável, para a renovação permanente do ar em instalação individual.
Inclui: Marcação da canalização eléctrica e elementos que compõem a instalação. Colocação e fixação do grupo. Ligações. Estendimento e fixação do tubo protector dos cabos. Colocação de cabos. Montagem e ligação do interruptor remoto.

| Código | Un | Descrição | Rendimento | Preço | Importância |
|---|---|---|---|---|---|
| mt20svi310a | Ud | Grupo de ventilação higro-regulável composto por ventilador centrífugo, com motor de duas velocidades para alimentação monofásica a 230 V e 50 Hz de frequência, com protecção térmica, carcaça exterior de plástico de 260x268x303 mm e caixa de bornes com condensador, de potência nominal 45 W, caudal máximo 250 m³/h, com 5 bocas de entrada, 4 para ligação a condutas de extracção de 80 mm de diâmetro e 1 para ligação a conduta de extracção de 125 mm de diâmetro e boca de saída superior de 125 mm de diâmetro. (material) | 1.000 | 198.85 | 198.85 |
| mt20svi315a | Ud | Interruptor remoto encastrável, para alteração de velocidade de grupo de ventilação. (material) | 1.000 | 8.73 | 8.73 |
| mt35tpt010ae | m | Tubo rígido de PVC VD-M de 16 mm de diâmetro exterior e 1,3 mm de espessura. Resistência à compressão 750 N, resistência ao impacto 2 joules, temperatura de trabalho -5°C até 60°C, classificação 3321, segundo NP EN 61386-1 e NP EN 61386-21, com o preço incrementado em 20% relativamente a acessórios e peças especiais. (material) | 3.000 | 0.31 | 0.93 |
| mt35cep010aa | m | Cabo unipolar H07V-U, não propagador da chama, com condutor unifilar de cobre classe 1 de 1,5 mm² de secção, com isolamento de PVC, sendo a sua tensão atribuída de 450/750 V. Segundo NP 2356-3. (material) | 6.000 | 0.07 | 0.42 |
| mo009 | h | Oficial de 1ª montador. (mão de obra) | 0.390 | 16.61 | 6.48 |
| mo075 | h | Ajudante de montador. (mão de obra) | 0.390 | 15.62 | 6.09 |
| % | % | Custos directos complementares | 2 % | 221.50 | 4.43 |
|  |  | Custos directos |  |  | 225.93 |
