# Extractor de chaminé giratório com chapéu dinâmico, de alumínio (Dureza H-24), para conduta de saída de 250 mm de diâmetro exterior, para ventilação natural

- Propriedade do ficheiro: CYPE INGENIEROS, S.A.
- Formato: FIEBDC-3/2002
- Moeda: EUR
- Custos indirectos: 3.00 %
- Despesas gerais: 13.00 %
- Lucro: 6.00 %
- IVA: 16.00 %

## I Instalações

### IS Drenagens e ventilação

#### ISN Ventilação natural

**ISN030** Ud Extractor de chaminé giratório com chapéu dinâmico, de alumínio (Dureza H-24), para conduta de saída de 250 mm de diâmetro exterior, para ventilação natural.
Inclui: Marcação. Colocação e fixação do extractor de chaminé através de elementos de ancoragem.

| Código | Un | Descrição | Rendimento | Preço | Importância |
|---|---|---|---|---|---|
| mt20cve010a | Ud | Extractor de chaminé giratório com chapéu dinâmico, de alumínio (Dureza H-24), para conduta de saída de 250 mm de diâmetro exterior. (material) | 1.000 | 174.00 | 174.00 |
| mo018 | h | Oficial de 1ª construção. (mão de obra) | 0.184 | 16.08 | 2.96 |
| mo103 | h | Operário especializado construção. (mão de obra) | 0.092 | 15.04 | 1.38 |
| % | % | Custos directos complementares | 2 % | 178.34 | 3.57 |
|  |  | Custos directos |  |  | 181.91 |
