# Conduta de ventilação de peças simples cerâmicas, de 26x39x25 cm, assentes com argamassa de cimento M-5

- Propriedade do ficheiro: CYPE INGENIEROS, S.A.
- Formato: FIEBDC-3/2002
- Moeda: EUR
- Custos indirectos: 3.00 %
- Despesas gerais: 13.00 %
- Lucro: 6.00 %
- IVA: 16.00 %

## I Instalações

### IS Drenagens e ventilação

#### ISV Condutas de admissão e extracção para ventilação

**ISV015** m Conduta de ventilação de peças simples cerâmicas, de 26x39x25 cm, assentes com argamassa de cimento M-5.
Inclui: Marcação do traçado da conduta. Colocação e aprumo de prumos de referência. Colocação das peças, assentes com argamassa. Correcção de falhas das juntas.

| Código | Un | Descrição | Rendimento | Preço | Importância |
|---|---|---|---|---|---|
| mt09mor010c | m³ | Argamassa de cimento CEM II/B-L 32,5 N tipo M-5, confeccionada em obra com 230 kg/m³ de cimento e uma proporção em volume 1/6. (material) | 0.010 | 115.30 | 1.15 |
| mt20cer010e | Ud | Peça simples cerâmica, de 26x39x25 cm, para conduta de ventilação, segundo EN 1806. (material) | 4.333 | 2.82 | 12.22 |
| mo018 | h | Oficial de 1ª construção. (mão de obra) | 0.223 | 16.08 | 3.59 |
| mo104 | h | Operário não qualificado construção. (mão de obra) | 0.223 | 14.63 | 3.26 |
| % | % | Custos directos complementares | 2 % | 20.22 | 0.40 |
|  |  | Custos directos |  |  | 20.62 |
