# Conduta circular de polipropileno, de 100 mm de diâmetro, colocada em posição horizontal, para instalação de ventilação

- Propriedade do ficheiro: CYPE INGENIEROS, S.A.
- Formato: FIEBDC-3/2002
- Moeda: EUR
- Custos indirectos: 3.00 %
- Despesas gerais: 13.00 %
- Lucro: 6.00 %
- IVA: 16.00 %

## I Instalações

### IS Drenagens e ventilação

#### ISV Condutas de admissão e extracção para ventilação

**ISV040** m Conduta circular de polipropileno, de 100 mm de diâmetro, colocada em posição horizontal, para instalação de ventilação.
Inclui: Marcação do traçado da conduta. Colocação de tubos, acessórios e peças especiais. Colocação e fixação de tubos, acessórios e peças especiais.

| Código | Un | Descrição | Rendimento | Preço | Importância |
|---|---|---|---|---|---|
| mt20cvn410a | Ud | Material auxiliar para montagem e fixação das condutas de polipropileno, de 100 mm de diâmetro. (material) | 1.000 | 0.19 | 0.19 |
| mt20cvn010aj | m | Tubo circular de polipropileno, de 100 mm de diâmetro, temperatura de trabalho até 90°C, com o preço incrementado em 45% relativamente a acessórios e peças especiais. (material) | 1.000 | 5.40 | 5.40 |
| op00ato010 |  | Aparafusadora. | 1.000 | 0.00 | 0.00 |
| op00mar010 |  | Martelo. | 1.000 | 0.00 | 0.00 |
| op00tal010 |  | Berbequim. | 1.000 | 0.00 | 0.00 |
| mo009 | h | Oficial de 1ª montador. (mão de obra) | 0.109 | 16.61 | 1.81 |
| mo075 | h | Ajudante de montador. (mão de obra) | 0.055 | 15.62 | 0.86 |
| % | % | Custos directos complementares | 2 % | 8.26 | 0.17 |
|  |  | Custos directos |  |  | 8.43 |
