# Camada adicional de reforço de soco para o sistema integral OpenSystem "BAUMIT"

- Propriedade do ficheiro: CYPE INGENIEROS, S.A.
- Formato: FIEBDC-3/2002
- Moeda: EUR
- Custos indirectos: 3.00 %
- IVA: 23.00 %

## N Isolamentos e impermeabilizações

### NA Isolamentos

#### NAS Sistemas ETICS de isolamento exterior de fachadas

**NAS035** m² Camada adicional de reforço de soco para o sistema integral OpenSystem "BAUMIT", seguindo as especificações incluídas no DITE 09/0256, através da aplicação de uma camada de argamassa de 3 mm de espessura mínima, realizada com adesivo mineral em pó KlebeSpachtel W (OpenContact) "BAUMIT", composto por cimento branco, ligantes orgânicos, inertes e aditivos, armada com malha de fibra de vidro anti-álcalis, Star Tex "BAUMIT", de 4x4 mm de vão, de 145 g/m² de massa superficial e 0,5 mm de espessura.
Aplicação de camada adicional de reforço de soco para o sistema integral OpenSystem "BAUMIT", seguindo as especificações incluídas no DITE 09/0256, através da aplicação de uma camada de argamassa de 3 mm de espessura mínima, realizada com adesivo mineral em pó KlebeSpachtel W (OpenContact) "BAUMIT", composto por cimento branco, ligantes orgânicos, inertes e aditivos, para aderir e reforçar os painéis isolantes, e como camada base, prévia amassadura com água, armada com malha de fibra de vidro anti-álcalis, Star Tex "BAUMIT", de 4x4 mm de vão, de 145 g/m² de massa superficial e 0,5 mm de espessura, com 200 kp/cm² de resistência à tracção, sobreposta 10 cm; aplicada em zonas susceptíveis de impacto desde o arranque do sistema, sobre a camada base e antes da aplicação do primário. Incluindo p/p de formação de juntas, cantos, mestras, arestas, reentrâncias, ombreiras, padieiras, remates nos encontros com paramentos, revestimentos ou outros elementos assentes na sua superfície.
Inclui: Aplicação de uma primeira camada de argamassa sobre a camada base do sistema. Colocação da malha de reforço, de fibra de vidro. Aplicação de uma segunda camada de argamassa sobre a malha de reforço.
Critério de medição de projecto: Superfície medida segundo documentação gráfica de Projecto, descontando as aberturas de superfície maior de 2 m², adicionando em alternativa a superfície da parte interior da abertura, correspondente ao desenvolvimento de ombreiras e padieiras. Não foi incrementada a medição por perdas, uma vez que na composição se considerou 5% a mais.
Critério de medição de obra: Medir-se-á a superfície realmente executada segundo especificações de Projecto, descontando as aberturas de superfície maior de 2 m², adicionando em alternativa a superfície da parte interior da abertura, correspondente ao desenvolvimento de ombreiras e padieiras.

| Código | Un | Descrição | Rendimento | Preço | Importância |
|---|---|---|---|---|---|
| mt28bau060a | kg | Adesivo mineral em pó KlebeSpachtel W (OpenContact) "BAUMIT", composto por cimento branco, ligantes orgânicos, inertes e aditivos, para aderir e reforçar os painéis isolantes, e como camada base, prévia amassadura com água. (material) | 4.000 | 0.90 | 3.60 |
| mt28bau100a | m² | Malha de fibra de vidro anti-álcalis, Star Tex "BAUMIT", de 4x4 mm de vão, de 145 g/m² de massa superficial e 0,5 mm de espessura, com 200 kp/cm² de resistência à tracção, para armar argamassas. (material) | 1.100 | 1.23 | 1.35 |
| mo039 | h | Oficial de 1ª rebocador. (mão de obra) | 0.109 | 16.85 | 1.84 |
| mo079 | h | Ajudante de rebocador. (mão de obra) | 0.109 | 16.45 | 1.79 |
| % | % | Custos directos complementares | 2 % | 8.58 | 0.17 |
|  |  | Custos directos |  |  | 8.75 |
