# Reparação de impermeabilização de coberturas

- Propriedade do ficheiro: CYPE INGENIEROS, S.A.
- Formato: FIEBDC-3/2002
- Moeda: EUR
- Custos indirectos: 3.00 %
- IVA: 23.00 %

## N Isolamentos e impermeabilizações

### NI Impermeabilizações

#### NIG Coberturas, galerias e varandas

**NIG223** m² Reparação de impermeabilização de coberturas, realizada através do sistema aparente Coniroof 2150 "BASF Construction Chemical", com DITE-04/0036, de 2 a 2,5 mm de espessura total, composta por: membrana de impermeabilizante líquido, Conipur M 864 FL "BASF Construction Chemical", de cor cinzento, aplicada e espalhada com palustra dentada; e camada de acabamento com vedante de cor cinzento RAL 7037, Conipur TC 459 "BASF Construction Chemical", aplicada através de broxa, rolo ou pistola; prévia aplicação de primário com Mastertop P 621 "BASF Construction Chemical", aplicado com broxa, rolo ou pistola, e posterior polvilhamento de inerte de quartzo, Mastertop F5 "BASF Construction Chemical", sobre superfície suporte cimentícia (não incluída neste preço).
Reparação de impermeabilização de coberturas, realizada através do sistema aparente Coniroof 2150 "BASF Construction Chemical", com DITE-04/0036, de 2 a 2,5 mm de espessura total, composta por: membrana de impermeabilizante líquido, Conipur M 864 FL "BASF Construction Chemical", de cor cinzento, de dois componentes à base de resina de poliuretano, aplicada e espalhada com palustra dentada; e camada de acabamento com vedante de cor cinzento RAL 7037, Conipur TC 459 "BASF Construction Chemical", composta por poliuretano alifático monocomponente e dissolventes, aplicada através de broxa, rolo ou pistola. Incluindo p/p de limpeza e preparação da superfície suporte cimentícia, aplicação de primário transparente, Mastertop P 621 "BASF Construction Chemical", de dois componentes à base de resina epóxi, com broxa, rolo ou pistola, e posterior polvilhamento de inerte de quartzo, Mastertop F5 "BASF Construction Chemical"; e resolução de pontos singulares.
Inclui: Limpeza e preparação da superfície suporte. Aplicação de primário. Formação da membrana. Tratamento dos pontos singulares. Aplicação da camada de vedante.
Critério de medição de projecto: Superfície medida em projecção horizontal, segundo documentação gráfica de Projecto, desde as faces interiores dos parapeitos ou muretes perimetrais que a limitam.
Critério de medição de obra: Medir-se-á, em projecção horizontal, a superfície realmente executada segundo especificações de Projecto, desde as faces interiores dos parapeitos ou muretes perimetrais que a limitam.

| Código | Un | Descrição | Rendimento | Preço | Importância |
|---|---|---|---|---|---|
| mt15bas120a | kg | Primário transparente, Mastertop P 621 "BASF Construction Chemical", de dois componentes à base de resina epóxi, para aplicar sobre superfície suporte cimentícia. (material) | 0.300 | 16.54 | 4.96 |
| mt15bas130c | kg | Inerte de quartzo natural, Mastertop F5 "BASF Construction Chemical", de granulometria compreendida entre 0,4 e 1,0 mm, para utilizar como carga mineral em combinação com resinas epóxi ou poliuretano. (material) | 1.000 | 0.58 | 0.58 |
| mt15bas160b | kg | Impermeabilizante líquido, Conipur M 864 FL "BASF Construction Chemical", de cor cinzento, de dois componentes à base de resina de poliuretano, aplicável através de palustra dentada, para formar uma membrana impermeável em coberturas planas ou inclinadas. (material) | 2.500 | 28.94 | 72.35 |
| mt15bas150k | kg | Vedante de cor cinzento RAL 7037, Conipur TC 459 "BASF Construction Chemical", composta por poliuretano alifático monocomponente e dissolventes, de aplicação como camada de acabamento elástica e resistente aos raios UV, no sistema Coniroof de impermeabilização à vista de coberturas. (material) | 0.200 | 26.60 | 5.32 |
| mo031 | h | Oficial de 1ª aplicador de produtos impermeabilizantes. (mão de obra) | 0.500 | 16.85 | 8.43 |
| mo068 | h | Ajudante de aplicador de produtos impermeabilizantes. (mão de obra) | 0.500 | 16.45 | 8.23 |
| % | % | Custos directos complementares | 2 % | 99.87 | 2.00 |
|  |  | Custos directos |  |  | 101.87 |
