# Encontro de cobertura com sumidouro de saída vertical para sistema de drenagem sifónica, sistema Akasison "JIMTEN"

- Propriedade do ficheiro: CYPE INGENIEROS, S.A.
- Formato: FIEBDC-3/2002
- Moeda: EUR
- Custos indirectos: 3.00 %
- IVA: 23.00 %

## Q Coberturas

### QA Planas acessíveis, não ventiladas

#### QAF Pontos singulares

**QAF035** Ud Encontro de cobertura com sumidouro de saída vertical para sistema de drenagem sifónica, sistema Akasison "JIMTEN".
Encontro de cobertura com sumidouro para sistema de drenagem sifónica de cobertura, composto por uma membrana de betume modificado com elastómero SBS, LBM(SBS)-40-FP, com armadura de feltro de poliéster não tecido de 160 g/m², de superfície não protegida, de 1x1 m, totalmente aderida ao suporte com maçarico, prévia aplicação de primário com emulsão asfáltica aniônica com cargas, e colocação de um sumidouro sifonado de aço inoxidável, com membrana betuminosa, sistema Akasison, modelo 63B "JIMTEN", de saída vertical, com rosca de 2" de diâmetro e grelha convexa de alumínio, com o manguito conector com rosca, o tubagem vertical e a curva, todos do mesmo diâmetro que o sumidouro, totalmente colado à lâmina asfáltica com maçarico.
Inclui: Limpeza e preparação da superfície. Aplicação de primário na superfície. Colocação do reforço da impermeabilização. Colocação do sumidouro.
Critério de medição de projecto: Número de unidades previstas, segundo documentação gráfica de Projecto.
Critério de medição de obra: Medir-se-á o número de unidades realmente executadas segundo especificações de Projecto.

| Código | Un | Descrição | Rendimento | Preço | Importância |
|---|---|---|---|---|---|
| mt14lba010g | m² | Membrana de betume modificado com elastómero SBS, LBM(SBS)-40-FP, de 3,5 mm de espessura, massa nominal 4 kg/m², com armadura de feltro de poliéster não tecido de 160 g/m², de superfície não protegida. Segundo EN 13707. (material) | 1.050 | 6.93 | 7.28 |
| mt14iea020c | kg | Emulsão asfáltica aniônica com cargas. (material) | 0.300 | 3.30 | 0.99 |
| mt11aka012k | Ud | Sumidouro sifonado de aço inoxidável, com membrana betuminosa, sistema Akasison, modelo 63B "JIMTEN", de saída vertical, com rosca de 2" de diâmetro e grelha convexa de alumínio, segundo NP EN 1253. (material) | 1.000 | 580.81 | 580.81 |
| mt11aka032a | Ud | Manguito conector de polietileno de alta densidade (PEAD/HDPE), com rosca de 2", para sumidouro sifonado, sistema Akasison "JIMTEN". (material) | 1.000 | 21.73 | 21.73 |
| mt11aka040fa | m | Tubagem temperada através de tratamento térmico adicional, de polietileno de alta densidade (PEAD/HDPE), de 75 mm de diâmetro exterior e 3 mm de espessura, sistema Akasison "JIMTEN", em tramos de 5 m de comprimento. (material) | 0.800 | 7.00 | 5.60 |
| mt11aka050e | Ud | Curva 90° de polietileno de alta densidade (PEAD/HDPE), de 75 mm de diâmetro exterior e 3 mm de espessura, sistema Akasison "JIMTEN". (material) | 1.000 | 4.00 | 4.00 |
| mo029 | h | Oficial de 1ª aplicador de lâminas impermeabilizantes. (mão de obra) | 0.744 | 22.68 | 16.87 |
| mo067 | h | Ajudante de aplicador de lâminas impermeabilizantes. (mão de obra) | 0.744 | 22.13 | 16.46 |
| % | % | Custos directos complementares | 2 % | 653.74 | 13.07 |
|  |  | Custos directos |  |  | 666.81 |
