# Encontro de cobertura plana não acessível

- Propriedade do ficheiro: CYPE INGENIEROS, S.A.
- Formato: FIEBDC-3/2002
- Moeda: EUR
- Custos indirectos: 3.00 %
- IVA: 23.00 %

## Q Coberturas

### QA Planas

#### QAF Pontos singulares

**QAF050** m Encontro de cobertura plana não acessível, não ventilada, com godo, tipo invertida, com coroamento de fachada, formado por: camada separadora de geotêxtil não tecido composto por fibras de poliéster entrelaçadas, (500 g/m²); membrana impermeabilizante autocolante de betume modificado com elastómero (SBS), LBA-15-PE, com armadura de filme de polietileno de 95 g/m² que actua como auto-protecção superior e plástico descartável siliconado na face inferior, de superfície não protegida; e capeamento metálico, de chapa dobrada de aço galvanizado, com pingadeira, espessura 0,8 mm, desenvolvimento 300 mm e 4 dobras, fixado com parafusos autoperfurantes a ripas de 55x35 mm de secção, de madeira de pinheiro-bravo (Pinus pinaster), com o tratamento adequado fixadas à impermeabilização com adesivo betuminoso, de aplicação a frio. Inclusive vedante adesivo monocomponente, para a vedação das juntas entre chapas.
Encontro de cobertura plana não acessível, não ventilada, com godo, tipo invertida, com coroamento de fachada, formado por: camada separadora de geotêxtil não tecido composto por fibras de poliéster entrelaçadas, (500 g/m²); membrana impermeabilizante autocolante de betume modificado com elastómero (SBS), LBA-15-PE, com armadura de filme de polietileno de 95 g/m² que actua como auto-protecção superior e plástico descartável siliconado na face inferior, de superfície não protegida; e capeamento metálico, de chapa dobrada de aço galvanizado, com pingadeira, espessura 0,8 mm, desenvolvimento 300 mm e 4 dobras, fixado com parafusos autoperfurantes a ripas de 55x35 mm de secção, de madeira de pinheiro-bravo (Pinus pinaster), com o tratamento adequado fixadas à impermeabilização com adesivo betuminoso, de aplicação a frio. Inclusive vedante adesivo monocomponente, para a vedação das juntas entre chapas.
Inclui: Implantação e marcação de eixos. Limpeza e preparação da superfície. Colocação da camada separadora. Colocação da impermeabilização. Colocação e fixação das ripas. Fixação do capeamento às ripas.
Critério de medição de projecto: Comprimento medido segundo documentação gráfica de Projecto.
Critério de medição de obra: Medir-se-á o comprimento realmente executado segundo especificações de Projecto.

| Código | Un | Descrição | Rendimento | Preço | Importância |
|---|---|---|---|---|---|
| mt07mee204a | m | Ripa de 55x35 mm de secção, de madeira de pinheiro-bravo (Pinus pinaster), com o tratamento adequado, com classe de risco 4 segundo NP EN 335, acabamento escovado, com humidade inferior a 20% segundo NP EN 335. (material) | 2.000 | 2.05 | 4.10 |
| mt14adg010a | kg | Adesivo betuminoso, formado por uma solução de betume asfáltico modificado e cargas minerais em base solvente, de aplicação a frio. (material) | 0.800 | 12.86 | 10.29 |
| mt20ame020fb | m | Capeamento metálico, de chapa dobrada de aço galvanizado, com pingadeira, espessura 0,8 mm, desenvolvimento 300 mm e 4 dobras, para revestimento de muros. (material) | 1.000 | 4.68 | 4.68 |
| mt12www050 | Ud | Parafuso autoperfurante de aço galvanizado. (material) | 1.000 | 0.03 | 0.03 |
| mt22www010b | Ud | Cartucho de 290 ml de vedante adesivo monocomponente, neutro, súper elástico, à base de polímero MS, cor cinzento, com resistência à intempérie e aos raios UV e extensão até à rotura 750%. (material) | 0.500 | 5.29 | 2.65 |
| mt14lda010a | m² | Membrana impermeabilizante autocolante de betume modificado com elastómero (SBS), LBA-15-PE, com armadura de filme de polietileno de 95 g/m² que actua como auto-protecção superior e plástico descartável siliconado na face inferior. (material) | 0.550 | 6.01 | 3.31 |
| mt14gsa020ei | m² | Geotêxtil não tecido composto por fibras de poliéster entrelaçadas, com uma resistência à tracção longitudinal de 6,8 kN/m, uma resistência à tracção transversal de 7,8 kN/m, uma abertura de cone ao ensaio de perfuração dinâmica segundo NP EN ISO 13433 inferior a 3 mm, resistência CBR ao punçoamento 1,7 kN e uma massa superficial de 500 g/m², segundo EN 13252. (material) | 0.300 | 1.74 | 0.52 |
| mo048 | h | Oficial de 1ª montador de estruturas de madeira. (mão de obra) | 0.219 | 20.01 | 4.38 |
| mo095 | h | Ajudante de montador de estruturas de madeira. (mão de obra) | 0.219 | 19.53 | 4.28 |
| mo029 | h | Oficial de 1ª aplicador de lâminas impermeabilizantes. (mão de obra) | 0.109 | 19.19 | 2.09 |
| mo067 | h | Ajudante de aplicador de lâminas impermeabilizantes. (mão de obra) | 0.109 | 18.74 | 2.04 |
| % | % | Custos directos complementares | 2 % | 38.37 | 0.77 |
|  |  | Custos directos |  |  | 39.14 |
