# Formação de pendentes com muretes, em cobertura plana ventilada

- Propriedade do ficheiro: CYPE INGENIEROS, S.A.
- Formato: FIEBDC-3/2002
- Moeda: EUR
- Custos indirectos: 3.00 %
- IVA: 23.00 %

## Q Coberturas

### QA Planas acessíveis, não ventiladas

#### QAY Reparações

**QAY011** m² Formação de pendentes com muretes, em cobertura plana ventilada.
Formação de pendentes em cobertura plana ventilada, com painel cerâmico furado com encaixe macho-fêmea de 80x25x3,5 cm com camada de regularização de argamassa de cimento, confeccionada em obra, dosificação 1:6, de 3 cm de espessura, acabamento afagado apoiado sobre muretes de tijolo cerâmico furado de 30x20x9 cm, assente com argamassa de cimento, confeccionada em obra, dosificação 1:6, dispostos cada 80 cm e com 30 cm de altura média, rematados superiormente com mestras de argamassa de cimento, confeccionada em obra, dosificação 1:6. Incluindo limpeza e preparação da superfície suporte, marcação das pendentes e traçado de rincões, larozes e juntas, formação de mestras, enchimento de juntas com poliestireno expandido de 2 cm de espessura, execução dos muretes e remate com mestra superior e fita de papel.
Inclui: Limpeza e preparação da superfície suporte. Marcação das pendentes e traçado de rincões, larozes e juntas. Formação de pendentes com guias de rincões, laroz e juntas com mestras de tijolo. Enchimento de juntas com poliestireno expandido. Execução dos muretes. Aplicação de mestras no remate dos muretes para receber o painel. Colocação das cintas de papel sobre os muretes. Execução do painel cerâmico com encaixe macho-fêmea sobre os muretes. Descarga, espalhamento e nivelamento com réguas da camada de argamassa de regularização.
Critério de medição de projecto: Superfície da cobertura medida em projecção horizontal, segundo documentação gráfica de Projecto, desde as faces interiores dos parapeitos ou muretes perimetrais que a limitam.
Critério de medição de obra: Será medida, em projecção horizontal, a superfície de cobertura realmente executada segundo especificações de Projecto, desde as faces interiores dos parapeitos ou muretes perimetrais que a limitam.

| Código | Un | Descrição | Rendimento | Preço | Importância |
|---|---|---|---|---|---|
| mt04lpt010c | Ud | Tijolo cerâmico furado duplo, para revestir, 30x20x9 cm, para utilização em alvenaria protegida (peça P), densidade 746 kg/m³, segundo NP EN 771-1. (material) | 6.000 | 0.29 | 1.74 |
| mt08aaa010a | m³ | Água. (material) | 0.007 | 1.50 | 0.01 |
| mt01arg005a | t | Areia de pedreira, para argamassa preparada em obra. (material) | 0.056 | 18.00 | 1.01 |
| mt08cem011a | kg | Cimento Portland CEM II/B-L 32,5 R, cor cinzento, em sacos, segundo NP EN 197-1. (material) | 8.564 | 0.10 | 0.86 |
| mt16pea020b | m² | Painel rígido de poliestireno expandido, segundo NP EN 13163, bordo lateral recto, de 20 mm de espessura, resistência térmica 0,55 m²°C/W, condutibilidade térmica 0,036 W/(m°C), para junta de dilatação. (material) | 0.010 | 1.34 | 0.01 |
| mt13blw200 | m² | Papel kraft. (material) | 0.124 | 0.21 | 0.03 |
| mt04lvg020c | Ud | Painel cerâmico furado com encaixe macho-fêmea, para revestir, 80x25x3 cm, com topos rectos. (material) | 5.000 | 1.14 | 5.70 |
| mq06hor010 | h | Betoneira eléctrica com uma capacidade de amassadura de 160 l. (equipamento) | 0.028 | 3.45 | 0.10 |
| mo020 | h | Oficial de 1ª construção. (mão de obra) | 0.744 | 24.63 | 18.32 |
| mo113 | h | Operário não qualificado construção. (mão de obra) | 1.044 | 23.29 | 24.31 |
| % | % | Custos directos complementares | 2 % | 52.09 | 1.04 |
|  |  | Custos directos |  |  | 53.13 |
