# Remate lateral de cobertura com peças cerâmicas

- Propriedade do ficheiro: CYPE INGENIEROS, S.A.
- Formato: FIEBDC-3/2002
- Moeda: EUR
- Custos indirectos: 3.00 %
- IVA: 23.00 %

## Q Coberturas

### QR Remates

#### QRB Remate lateral

**QRB020** m Remate lateral de cobertura com peças cerâmicas.
Remate lateral de cobertura com remates laterais cerâmicos, cor vermelho, para telhas lusa, assentes com argamassa de cimento, confeccionada em obra, dosificação 1:6. Incluindo sobreposições.
Inclui: Colocação das telhas com argamassa.
Critério de medição de projecto: Comprimento medido segundo documentação gráfica de Projecto.
Critério de medição de obra: Medir-se-á o comprimento realmente executado segundo especificações de Projecto.

| Código | Un | Descrição | Rendimento | Preço | Importância |
|---|---|---|---|---|---|
| mt13tax012a | Ud | Remate lateral cerâmico, cor vermelho, para telhas lusa, segundo EN 1304. (material) | 3.000 | 1.60 | 4.80 |
| mt08aaa010a | m³ | Água. (material) | 0.006 | 1.50 | 0.01 |
| mt01arg005a | t | Areia de pedreira, para argamassa preparada em obra. (material) | 0.049 | 18.00 | 0.88 |
| mt08cem011a | kg | Cimento Portland CEM II/B-L 32,5 R, cor cinzento, em sacos, segundo NP EN 197-1. (material) | 7.500 | 0.10 | 0.75 |
| mq06hor010 | h | Betoneira. (equipamento) | 0.024 | 1.88 | 0.05 |
| mo020 | h | Oficial de 1ª construção. (mão de obra) | 0.219 | 20.15 | 4.41 |
| mo113 | h | Operário não qualificado construção. (mão de obra) | 0.318 | 19.06 | 6.06 |
| % | % | Custos directos complementares | 2 % | 16.96 | 0.34 |
|  |  | Custos directos |  |  | 17.30 |
