# Sistema Onduline Tile "ONDULINE" para a reabilitação de cobertura inclinada de telhas asfálticas

- Propriedade do ficheiro: CYPE INGENIEROS, S.A.
- Formato: FIEBDC-3/2002
- Moeda: EUR
- Custos indirectos: 3.00 %
- IVA: 23.00 %

## Q Coberturas

### QT Inclinadas

#### QTX Sistemas de telhados

**QTX111** m² Sistema Onduline Tile "ONDULINE" para a reabilitação de cobertura inclinada de telhas asfálticas.
Sistema Onduline Tile "ONDULINE" para a reabilitação de cobertura inclinada de telhas asfálticas, através da colocação de placas asfálticas Onduline Tile "ONDULINE", de perfil ondulado e cor Rojo Sombreado, fixadas com pregos de aço com cabeça de PVC às telhas existentes. Inclusive remates.
Inclui: Limpeza da superfície suporte. Fixação das placas asfálticas. Resolução de pontos singulares.
Critério de medição de projecto: Superfície da vertente medida em verdadeira magnitude, segundo documentação gráfica de Projecto.
Critério de medição de obra: Medir-se-á, em verdadeira magnitude, a superfície realmente executada segundo especificações de Projecto.

| Código | Un | Descrição | Rendimento | Preço | Importância |
|---|---|---|---|---|---|
| mt13lpo080d | m² | Placa asfáltica Onduline Tile "ONDULINE", de perfil ondulado e cor Rojo Sombreado, à base de fibras minerais e vegetais saturadas com uma emulsão betuminosa a altas temperaturas, segundo NP EN 534. (material) | 1.150 | 10.06 | 11.57 |
| mt13lpo032e | Ud | Prego, Cabeça de PVC "ONDULINE", para fixação sobre suporte de madeira. (material) | 6.000 | 0.07 | 0.42 |
| mt13lpo082d | m | Telhão asfáltico Onduline Tile "ONDULINE", com abas adaptáveis a qualquer ângulo, cor Rojo Sombreado, à base de fibras minerais e vegetais saturadas com uma emulsão betuminosa a altas temperaturas, de 50 cm de largura e 100 cm de comprimento, com abas adaptáveis a qualquer ângulo, para cobertura de placas asfálticas. (material) | 0.200 | 8.58 | 1.72 |
| mt13lpo081d | m | Remate lateral Onduline Tile "ONDULINE", de chapa de aço, de 7 cm de altura, 13 cm de largura e 1,04 m de comprimento, para cobertura de placas asfálticas. (material) | 0.050 | 6.38 | 0.32 |
| mo020 | h | Oficial de 1ª construção. (mão de obra) | 0.109 | 22.29 | 2.43 |
| mo113 | h | Operário não qualificado construção. (mão de obra) | 0.109 | 21.08 | 2.30 |
| % | % | Custos directos complementares | 2 % | 18.76 | 0.38 |
|  |  | Custos directos |  |  | 19.14 |
