# Revestimento com ladrilho de grés porcelânico, de grande formato, série Metal, modelo Kursal "KERABEN SYSTEMS", acabamento Blanco, de 100x50x1,3 cm, colocada através do sistema de Fachada Aplacada

- Propriedade do ficheiro: CYPE INGENIEROS, S.A.
- Formato: FIEBDC-3/2002
- Moeda: EUR
- Custos indirectos: 3.00 %
- IVA: 23.00 %

## R Revestimentos

### RC Descontínuos

#### RCG Cerâmicos/Grés

**RCG040** m² Revestimento com ladrilho de grés porcelânico, de grande formato, série Metal, modelo Kursal "KERABEN SYSTEMS", acabamento Blanco, de 100x50x1,3 cm, colocada através do sistema de Fachada Aplacada.
Fornecimento e colocação de revestimento com ladrilho de grés porcelânico, de grande formato, série Metal, modelo Kursal "KERABEN SYSTEMS", acabamento Blanco, de 100x50x1,3 cm, executado através do sistema de Fachada Aplacada, sobre uma superfície com mestra de argamassa de cimento (não incluída neste preço). Incluindo p/p de cimento cola, fixações de segurança e vedação de juntas de colocação.
Inclui: Aplicação do adesivo cimentício sobre o suporte. Penteado do cimento cola sobre o suporte. Execução de dupla colagem no dorso do ladrilho cerâmico. Colocação do ladrilho. Fixação da ancoragem de segurança. Posicionamento correcto e aperto da ancoragem de segurança. Formação de juntas de movimento. Tratamento de pontos singulares. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt12ker020bcm1 | m² | Ladrilho de grés porcelânico, de grande formato, série Metal, modelo Kursal "KERABEN SYSTEMS", acabamento Blanco, de 100x50x1,3 cm, inclusive p/p de cimento cola, fixações de segurança e vedação de juntas de colocação. (material) | 1.000 | 91.60 | 91.60 |
| op00sie030 |  | Serra de disco de diamante, para mesa de trabalho, de corte húmido. | 1.000 | 0.00 | 0.00 |
| mo013 | h | Oficial de 1ª montador de revestimentos cerâmicos. (mão de obra) | 1.196 | 17.41 | 20.82 |
| mo079 | h | Ajudante de montador de revestimentos cerâmicos. (mão de obra) | 1.196 | 16.45 | 19.67 |
| % | % | Custos directos complementares | 2 % | 132.09 | 2.64 |
|  |  | Custos directos |  |  | 134.73 |
