# Caiado tradicional com duas demãos de cal, com aplicação prévia de uma demão de cal apagada diluída sobre paramento exterior

- Propriedade do ficheiro: CYPE INGENIEROS, S.A.
- Formato: FIEBDC-3/2002
- Moeda: EUR
- Custos indirectos: 3.00 %
- IVA: 23.00 %

## R Revestimentos

### RF Pinturas em paramentos exteriores

#### RFA Tintas de cal

**RFA010** m² Caiado tradicional com duas demãos de cal, com aplicação prévia de uma demão de cal apagada diluída sobre paramento exterior.
Caiado tradicional com duas demãos de cal, com aplicação prévia de uma demão de cal apagada diluída sobre paramento exterior.
Inclui: Preparação e limpeza prévia do suporte. Aplicação de uma demão de primário. Aplicação de duas demãos de acabamento.
Critério de medição de projecto: Superfície medida segundo documentação gráfica de Projecto, com o mesmo critério que o suporte base.
Critério de medição de obra: Medir-se-á a superfície realmente executada segundo especificações de Projecto, com o mesmo critério que o suporte base.
Critérios considerados na determinação do preço da unidade de obra: O preço inclui a protecção dos elementos da envolvente que possam ser afectados durante os trabalhos e a resolução de pontos singulares.

| Código | Un | Descrição | Rendimento | Preço | Importância |
|---|---|---|---|---|---|
| mt27tec010 | kg | Cal. (material) | 0.700 | 0.60 | 0.42 |
| op00tal020 |  | Berbequim com misturador. | 1.000 | 0.00 | 0.00 |
| mo038 | h | Oficial de 1ª pintor. (mão de obra) | 0.070 | 16.85 | 1.18 |
| mo076 | h | Ajudante de pintor. (mão de obra) | 0.070 | 16.45 | 1.15 |
| % | % | Custos directos complementares | 2 % | 2.75 | 0.06 |
|  |  | Custos directos |  |  | 2.81 |
