# Tratamento de humidades por capilaridade em paredes deteriorados. Sistema Morcem Cal "GRUPO PUMA". CAMADA BASE: argamassa de alvenaria

- Propriedade do ficheiro: CYPE INGENIEROS, S.A.
- Formato: FIEBDC-3/2002
- Moeda: EUR
- Custos indirectos: 3.00 %
- IVA: 23.00 %

## R Revestimentos

### RL Tratamentos superficiais de protecção

#### RLT Anti-humidade

**RLT030** m² Tratamento de humidades por capilaridade em paredes deteriorados. Sistema Morcem Cal "GRUPO PUMA". CAMADA BASE: argamassa de alvenaria, Morcem Cal Muro "GRUPO PUMA", de 10 mm de espessura; CAMADA DE REGULARIZAÇÃO: argamassa técnica macroporosa desumidificante de cal hidráulica natural Morcem Cal Porógeno "GRUPO PUMA", tipo R CSII, segundo EN 998-1, de 20 mm de espessura, aplicada em várias camadas; CAMADA DE ACABAMENTO: argamassa de cal, imitación de acabamento de gesso tradicional, tipo CR CSI W2, segundo EN 998-1, Morcem Cal Acabado "GRUPO PUMA", cor a escolher. Inclusive líquido anti-salitre, para limpeza de eflorescências salinas.
Tratamento de humidades por capilaridade em paredes deteriorados. Sistema Morcem Cal "GRUPO PUMA". CAMADA BASE: argamassa de alvenaria, Morcem Cal Muro "GRUPO PUMA", de 10 mm de espessura; CAMADA DE REGULARIZAÇÃO: argamassa técnica macroporosa desumidificante de cal hidráulica natural Morcem Cal Porógeno "GRUPO PUMA", tipo R CSII, segundo EN 998-1, de 20 mm de espessura, aplicada em várias camadas; CAMADA DE ACABAMENTO: argamassa de cal, imitación de acabamento de gesso tradicional, tipo CR CSI W2, segundo EN 998-1, Morcem Cal Acabado "GRUPO PUMA", cor a escolher. Inclusive líquido anti-salitre, para limpeza de eflorescências salinas.
Inclui: Limpeza da superfície suporte. Execução da camada base. Execução de mestras. Espalhamento da argamassa de regularização. Alisamento do paramento passando uma régua sobre as mestras. Execução da camada de acabamento.
Critério de medição de projecto: Superfície medida segundo documentação gráfica de Projecto.
Critério de medição de obra: Medir-se-á a superfície realmente executada segundo especificações de Projecto.
Critérios considerados na determinação do preço da unidade de obra: O preço não inclui a preparação do suporte.

| Código | Un | Descrição | Rendimento | Preço | Importância |
|---|---|---|---|---|---|
| mt08aaa010a | m³ | Água. (material) | 0.012 | 1.50 | 0.02 |
| mt27thr010a | l | Líquido anti-salitre, para limpeza de eflorescências salinas incolor, à base de resinas acrílicas em dispersão aquosa e aditivos especiais, permeável ao vapor de água, anti-caruncho e anti-verdete, para aplicar com trincha ou rolo. (material) | 0.330 | 13.73 | 4.53 |
| mt09rep005c | kg | Argamassa de alvenaria, Morcem Cal Muro "GRUPO PUMA", composta por cal hidráulica natural NHL 3,5, pozolanas, inertes seleccionados e outros aditivos, resistência à compressão 7,5 N/mm²; para utilização em elementos localizados no interior y en el exterior del edificio, sujeitos a requisitos estruturais, M-7,5 segundo EN 998-2. (material) | 20.000 | 0.47 | 9.40 |
| mt28mrp060a | kg | Argamassa técnica macroporosa desumidificante de cal hidráulica natural Morcem Cal Porógeno "GRUPO PUMA", tipo R CSII, segundo EN 998-1, cor bege claro, tipo NHL 3.5, segundo NP EN 459-1, para aplicar em rebocos e revestimentos de gesso, de uso em interiores e exteriores, como camada de regularização, para reparação de paramentos com humidades ou manchas salinas. (material) | 24.000 | 0.78 | 18.72 |
| mt28esp060c | kg | Argamassa de cal, imitación de acabamento de gesso tradicional, tipo CR CSI W2, segundo EN 998-1, para utilização em interiores ou em exteriores, Morcem Cal Acabado "GRUPO PUMA", cor a escolher, composta por cal hidráulica natural NHL 3,5, segundo NP EN 459-1, inertes seleccionados e aditivos, permeável ao vapor de água, fornecida em sacos. (material) | 12.800 | 0.54 | 6.91 |
| mo039 | h | Oficial de 1ª rebocador. (mão de obra) | 0.548 | 18.48 | 10.13 |
| mo079 | h | Ajudante de rebocador. (mão de obra) | 0.548 | 17.97 | 9.85 |
| % | % | Custos directos complementares | 2 % | 59.56 | 1.19 |
|  |  | Custos directos |  |  | 60.75 |
