# Tratamento de humidades por capilaridade em paredes deteriorados com um grau de humidade médio. Sistema MasterEmaco "BASF". CAMADA BASE: argamassa técnica macroporosa desumidificante de cal

- Propriedade do ficheiro: CYPE INGENIEROS, S.A.
- Formato: FIEBDC-3/2002
- Moeda: EUR
- Custos indirectos: 3.00 %
- IVA: 23.00 %

## R Revestimentos

### RL Tratamentos superficiais de protecção

#### RLT Anti-humidade

**RLT050** m² Tratamento de humidades por capilaridade em paredes deteriorados com um grau de humidade médio. Sistema MasterEmaco "BASF". CAMADA BASE: argamassa técnica macroporosa desumidificante de cal hidráulica com fibras de poliacrilonitrilo MasterEmaco N 235 "BASF", tipo R CSII, segundo EN 998-1, cor cinzento, de 10 mm de espessura, com prévia aplicação de uma leitada à base do mesmo produto que actua como ponte de aderência; CAMADA DE ACABAMENTO: argamassa de cal MasterEmaco N 245 FC "BASF", tipo CR CSI W2, segundo EN 998-1, cor branco, de 3 mm de espessura, aplicada em duas camadas. Inclusive líquido anti-salitre, para limpeza de eflorescências salinas.
Tratamento de humidades por capilaridade em paredes deteriorados com um grau de humidade médio. Sistema MasterEmaco "BASF". CAMADA BASE: argamassa técnica macroporosa desumidificante de cal hidráulica com fibras de poliacrilonitrilo MasterEmaco N 235 "BASF", tipo R CSII, segundo EN 998-1, cor cinzento, de 10 mm de espessura, com prévia aplicação de uma leitada à base do mesmo produto que actua como ponte de aderência; CAMADA DE ACABAMENTO: argamassa de cal MasterEmaco N 245 FC "BASF", tipo CR CSI W2, segundo EN 998-1, cor branco, de 3 mm de espessura, aplicada em duas camadas. Inclusive líquido anti-salitre, para limpeza de eflorescências salinas.
Inclui: Limpeza da superfície suporte. Execução da camada base. Execução de mestras. Alisamento do paramento passando uma régua sobre as mestras. Execução da camada de acabamento.
Critério de medição de projecto: Superfície medida segundo documentação gráfica de Projecto.
Critério de medição de obra: Medir-se-á a superfície realmente executada segundo especificações de Projecto.
Critérios considerados na determinação do preço da unidade de obra: O preço não inclui a preparação do suporte.

| Código | Un | Descrição | Rendimento | Preço | Importância |
|---|---|---|---|---|---|
| mt08aaa010a | m³ | Água. (material) | 0.003 | 1.50 | 0.00 |
| mt27thr010a | l | Líquido anti-salitre, para limpeza de eflorescências salinas incolor, à base de resinas acrílicas em dispersão aquosa e aditivos especiais, permeável ao vapor de água, anti-caruncho e anti-verdete, para aplicar com trincha ou rolo. (material) | 0.330 | 13.73 | 4.53 |
| mt28mrb010b | kg | Argamassa técnica macroporosa desumidificante de cal hidráulica com fibras de poliacrilonitrilo MasterEmaco N 235 "BASF", tipo R CSII, segundo EN 998-1, cor cinzento, transpirável, hidrorrepelente e com efeito preventivo das eflorescências, para aplicar com colher, de uso em interiores e exteriores, como ponte de aderência, para reparação de paramentos com humidades ou manchas salinas. (material) | 5.000 | 1.35 | 6.75 |
| mt28mrb010a | kg | Argamassa técnica macroporosa desumidificante de cal hidráulica com fibras de poliacrilonitrilo MasterEmaco N 235 "BASF", tipo R CSII, segundo EN 998-1, cor cinzento, transpirável, hidrorrepelente e com efeito preventivo das eflorescências, para aplicar com colher, de uso em interiores e exteriores, como camada base, para reparação de paramentos com humidades ou manchas salinas. (material) | 10.000 | 1.35 | 13.50 |
| mt28mrb020a | kg | Argamassa de cal MasterEmaco N 245 FC "BASF", tipo CR CSI W2, segundo EN 998-1, cor branco, transpirável e hidrorrepelente, de uso em interiores e exteriores, como camada base, para reparação de paramentos com humidades ou manchas salinas. (material) | 3.600 | 1.74 | 6.26 |
| mo039 | h | Oficial de 1ª rebocador. (mão de obra) | 0.439 | 18.48 | 8.11 |
| mo079 | h | Ajudante de rebocador. (mão de obra) | 0.439 | 17.97 | 7.89 |
| % | % | Custos directos complementares | 2 % | 47.04 | 0.94 |
|  |  | Custos directos |  |  | 47.98 |
