# Marcação de seta indicativa do sentido da circulação em garagem, com tinta de borracha clorada de cor vermelho e acabamento semi-brilhante

- Propriedade do ficheiro: CYPE INGENIEROS, S.A.
- Formato: FIEBDC-3/2002
- Moeda: EUR
- Custos indirectos: 3.00 %
- IVA: 23.00 %

## R Revestimentos

### RO Pinturas específicas

#### ROO Tintas para tratamento de pavimentos

**ROO040** Ud Marcação de seta indicativa do sentido da circulação em garagem, com tinta de borracha clorada de cor vermelho e acabamento semi-brilhante.
Fornecimento e aplicação, sobre paramentos interiores ou exteriores, de betão ou argamassa de cimento, de tinta de borracha clorada, acabamento semi-brilhante, cor vermelho, para a marcação de seta indicativa do sentido da circulação em garagem; aplicada em duas ou mais camadas até alcançar uma espessura mínima de 2 mm. Inclusive p/p de limpeza prévia do pó existente na sua superfície, marcação e colocação de guias.
Inclui: Limpeza geral da superfície suporte. Marcação. Colocação de guias. Aplicação da tinta.
Critério de medição de projecto: Número de unidades previstas, segundo documentação gráfica de Projecto.
Critério de medição de obra: Medir-se-á o número de unidades realmente executadas segundo especificações de Projecto.

| Código | Un | Descrição | Rendimento | Preço | Importância |
|---|---|---|---|---|---|
| mt27pdj020c | l | Tinta, à base de resinas de borracha clorada, cor vermelho, acabamento acetinado, resistente aos álcalis; para aplicar com trincha, rolo ou pistola. (material) | 0.070 | 14.08 | 0.99 |
| op00tal020 |  | Berbequim com misturador. | 1.000 | 0.00 | 0.00 |
| mo038 | h | Oficial de 1ª pintor. (mão de obra) | 0.080 | 16.85 | 1.35 |
| mo076 | h | Ajudante de pintor. (mão de obra) | 0.080 | 16.45 | 1.32 |
| % | % | Custos directos complementares | 2 % | 3.66 | 0.07 |
|  |  | Custos directos |  |  | 3.73 |
