# Revestimento interior directo

- Propriedade do ficheiro: CYPE INGENIEROS, S.A.
- Formato: FIEBDC-3/2002
- Moeda: EUR
- Custos indirectos: 3.00 %
- IVA: 23.00 %

## R Revestimentos

### RR Paredes (placas e painéis)

#### RRY De placas de gesso laminado

**RRY040** m² Revestimento interior directo, de 65 mm de espessura total, com nível de qualidade do acabamento Q2, formado por placas de gesso laminado (10+40) (LR) Labelrock, "ROCKWOOL", com isolamento de lã de rocha, de 40 mm de espessura, incorporado à placa, assente com massa de colagem sobre o paramento vertical. Inclusive massa e fita para o tratamento de juntas.
Revestimento interior directo, de 65 mm de espessura total, com nível de qualidade do acabamento Q2, formado por placas de gesso laminado (10+40) (LR) Labelrock, "ROCKWOOL", com isolamento de lã de rocha, de 40 mm de espessura, incorporado à placa, assente com massa de colagem sobre o paramento vertical. Inclusive massa e fita para o tratamento de juntas.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².
Critérios considerados na determinação do preço da unidade de obra: O preço inclui a resolução de encontros e pontos singulares.

| Código | Un | Descrição | Rendimento | Preço | Importância |
|---|---|---|---|---|---|
| mt12psg035a | kg | Massa de colagem, segundo EN 14496. (material) | 3.500 | 0.47 | 1.65 |
| mt16lrw090f | m² | Placa pré-fabricada de gesso com um painel de lã de rocha de dupla densidade, Labelrock "ROCKWOOL", espessura 10+40 mm, resistência térmica 1,2 m²°C/W, condutibilidade térmica 0,034 W/(m°C), Euroclasse A1 de reacção ao fogo segundo NP EN 13501-1, calor específico 840 J/kgK e factor de resistência à difusão do vapor de água 1,3. (material) | 1.050 | 33.69 | 35.37 |
| mt12psg030a | kg | Massa de juntas, segundo EN 13963. (material) | 0.300 | 1.00 | 0.30 |
| mt12psg040a | m | Fita microperfurada de papel, segundo EN 13963. (material) | 1.600 | 0.03 | 0.05 |
| op00fre010 |  | Fresadora. | 1.000 | 0.00 | 0.00 |
| op00sie010 |  | Serra tico-tico. | 1.000 | 0.00 | 0.00 |
| mo053 | h | Oficial de 1ª montador de pré-fabricados interiores. (mão de obra) | 0.338 | 19.38 | 6.55 |
| mo100 | h | Ajudante de montador de pré-fabricados interiores. (mão de obra) | 0.338 | 18.40 | 6.22 |
| % | % | Custos directos complementares | 2 % | 50.14 | 1.00 |
|  |  | Custos directos |  |  | 51.14 |
