# Tecto falso contínuo suspenso

- Propriedade do ficheiro: CYPE INGENIEROS, S.A.
- Formato: FIEBDC-3/2002
- Moeda: EUR
- Custos indirectos: 3.00 %
- IVA: 23.00 %

## R Revestimentos

### RT Tectos falsos

#### RTM Contínuos, de madeira

**RTM005** m² Tecto falso contínuo suspenso, situado a uma altura menor de 4 m, constituído por: ESTRUTURA: estrutura metálica de perfis em C 17/47/17, de aço galvanizado tipo DX51D+Z140 e suspensos da laje ou elemento de suporte de betão; PAINÉIS: painéis leves de lã de madeira, de 600x600 mm e 25 mm de espessura, resistência térmica 0,35 m²°C/W, condutibilidade térmica 0,072 W/(m°C). Inclusive fixações para a ancoragem dos perfis, parafusos para a fixação dos painéis e acessórios de montagem.
Tecto falso contínuo suspenso, situado a uma altura menor de 4 m, constituído por: ESTRUTURA: estrutura metálica de perfis em C 17/47/17, de aço galvanizado tipo DX51D+Z140 e suspensos da laje ou elemento de suporte de betão; PAINÉIS: painéis leves de lã de madeira, de 600x600 mm e 25 mm de espessura, resistência térmica 0,35 m²°C/W, condutibilidade térmica 0,072 W/(m°C). Inclusive fixações para a ancoragem dos perfis, parafusos para a fixação dos painéis e acessórios de montagem.
Inclui: Marcação nas paredes do nível do tecto falso. Implantação dos perfis. Sinalização dos pontos de ancoragem à laje ou elemento de suporte. Nivelamento e suspensão dos perfis. Corte dos painéis. Colocação dos painéis. Tratamento de encontros e pontos singulares.
Critério de medição de projecto: Superfície medida entre paramentos, segundo documentação gráfica de Projecto, sem descontar aberturas para instalações.
Critério de medição de obra: Medir-se-á a superfície realmente executada segundo especificações de Projecto, sem descontar aberturas para instalações.

| Código | Un | Descrição | Rendimento | Preço | Importância |
|---|---|---|---|---|---|
| mt16vkt010b | m² | Painel leve de lã de madeira, de 600x600 mm e 25 mm de espessura, segundo EN 13168, formado por partículas longas de madeira de 1,5 mm de diâmetro aglomeradas com cimento, resistência térmica 0,35 m²°C/W, condutibilidade térmica 0,072 W/(m°C), densidade 388 kg/m³, factor de resistência à difusão do vapor de água 0,4 e Euroclasse B-s1, d0 de reacção ao fogo segundo NP EN 13501-1, para isolamento térmico e acústico e protecção contra incêndios, em edificação. (material) | 1.050 | 12.95 | 13.60 |
| mt16vkt020a | Ud | Parafuso auto-roscante de aço galvanizado, de 4,2 mm de diâmetro e 45 mm de comprimento. (material) | 4.000 | 0.11 | 0.44 |
| mt12fpg080a | m | Perfil em C 17/47/17, de aço galvanizado tipo DX51D+Z140, segundo EN 14195. (material) | 1.680 | 1.74 | 2.92 |
| mt12psg210a | Ud | Suspensão para tectos falsos suspensos. (material) | 0.900 | 0.60 | 0.54 |
| mt12psg210b | Ud | Seguro para a fixação da suspensão, em tectos falsos suspensos. (material) | 0.900 | 0.10 | 0.09 |
| mt12psg210c | Ud | Ligação superior para fixar o varão à suspensão, em tectos falsos suspensos. (material) | 0.900 | 0.75 | 0.68 |
| mt12psg190 | Ud | Varão de suspensão. (material) | 0.900 | 0.33 | 0.30 |
| mt12psg220 | Ud | Fixação composta por bucha e parafuso 5x27. (material) | 0.900 | 0.06 | 0.05 |
| mo015 | h | Oficial de 1ª montador de tectos falsos. (mão de obra) | 0.208 | 19.38 | 4.03 |
| mo082 | h | Ajudante de montador de tectos falsos. (mão de obra) | 0.208 | 18.40 | 3.83 |
| % | % | Custos directos complementares | 2 % | 26.48 | 0.53 |
|  |  | Custos directos |  |  | 27.01 |
