# Preparação de superfície de betão em vigas e pilares através da projecção a seco de material abrasivo

- Propriedade do ficheiro: CYPE INGENIEROS, S.A.
- Formato: FIEBDC-3/2002
- Moeda: EUR
- Custos indirectos: 3.00 %
- IVA: 23.00 %

## R Revestimentos

### RY Preparações, protecções, reparações e reforços de revestimentos

#### RYP Preparações

**RYP105** m² Preparação de superfície de betão em vigas e pilares através da projecção a seco de material abrasivo.
Preparação de superfície de betão em vigas e pilares, através da projecção a seco de material abrasivo formado por partículas de silicato de alumínio, eliminando contaminantes, camadas de argamassa de cimento e partículas soltas do suporte.
Inclui: Montagem da protecção contra o pó. Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 2.200 | 0.25 | 0.55 |
| mq08lch010 | h | Equipamento de jacto de areia à pressão. (equipamento) | 0.139 | 3.20 | 0.44 |
| mq08gel010k | h | Grupo electrogéneo insonorizado, trifásico, de 45 kVA de potência. (equipamento) | 0.139 | 5.38 | 0.75 |
| mo112 | h | Operário especializado construção. (mão de obra) | 0.133 | 21.98 | 2.92 |
| mo113 | h | Operário não qualificado construção. (mão de obra) | 0.133 | 21.45 | 2.85 |
| % | % | Custos directos complementares | 2 % | 7.51 | 0.15 |
|  |  | Custos directos |  |  | 7.66 |
