# Reparação de fissuras de até 1 mm de largura em revestimento exterior

- Propriedade do ficheiro: CYPE INGENIEROS, S.A.
- Formato: FIEBDC-3/2002
- Moeda: EUR
- Custos indirectos: 3.00 %
- IVA: 23.00 %

## R Revestimentos

### RY Preparações, protecções, reparações e reforços de revestimentos

#### RYY Reparações

**RYY030** m² Reparação de fissuras de até 1 mm de largura em revestimento exterior, sistema Cotefilm "REVETÓN", através da aplicação de demão de primário com revestimento impermeabilizante, Cotefilm incolor "REVETÓN", diluída com 30% a 50% de água e duas demãos de acabamento com revestimento impermeabilizante, Cotefilm incolor "REVETÓN", a primeira demão diluída com 15% a 30% de água e a segunda demão com o mesmo produto sem diluir, intercalando entre elas uma armadura de malha de fibra de vidro, Armadura 500 "REVETÓN", com um rendimento total de 0,65 l/m².
Reparação de fissuras de até 1 mm de largura em revestimento exterior, sistema Cotefilm "REVETÓN", através da aplicação de demão de primário com revestimento impermeabilizante, Cotefilm incolor "REVETÓN", diluída com 30% a 50% de água e duas demãos de acabamento com revestimento impermeabilizante, Cotefilm incolor "REVETÓN", a primeira demão diluída com 15% a 30% de água e a segunda demão com o mesmo produto sem diluir, intercalando entre elas uma armadura de malha de fibra de vidro, Armadura 500 "REVETÓN", com um rendimento total de 0,65 l/m².
Inclui: Aplicação da demão de primário. Aplicação da primeira demão de acabamento. Colocação da armadura. Aplicação da segunda demão de acabamento.
Critério de medição de projecto: Superfície medida segundo documentação gráfica de Projecto.
Critério de medição de obra: Medir-se-á a superfície realmente executada segundo especificações de Projecto.

| Código | Un | Descrição | Rendimento | Preço | Importância |
|---|---|---|---|---|---|
| mt15rer150b | l | Revestimento impermeabilizante à base de copolímeros acrílicos em dispersão aquosa, Cotefilm incolor "REVETÓN". (material) | 0.650 | 14.63 | 9.51 |
| mt28mrr005b | m² | Malha de fibra de vidro, Armadura 500 "REVETÓN", de 65 g/m². (material) | 1.050 | 6.28 | 6.59 |
| mo039 | h | Oficial de 1ª rebocador. (mão de obra) | 0.222 | 17.19 | 3.82 |
| mo111 | h | Operário especializado rebocador. (mão de obra) | 0.222 | 16.96 | 3.77 |
| % | % | Custos directos complementares | 2 % | 23.69 | 0.47 |
|  |  | Custos directos |  |  | 24.16 |
