# Poste de iluminação para zonas pedonais

- Propriedade do ficheiro: CYPE INGENIEROS, S.A.
- Formato: FIEBDC-3/2002
- Moeda: EUR
- Custos indirectos: 3.00 %
- IVA: 23.00 %

## U Infra-estruturas no logradouro

### UI Iluminacão exterior

#### UII Iluminação de zonas pedonais e jardim

**UII020** Ud Poste de iluminação para zonas pedonais.
Poste de iluminação com distribuição de luz radialmente assimétrica, com luminária circular de 420 mm de diâmetro e 100 mm de altura, com lâmpada LED de 53 W, com corpo de alumínio injectado, alumínio e aço inoxidável, vidro de segurança, classe de protecção I, grau de protecção IP66, com placa de amarração e pernos, com caixa de ligação e protecção, com fusíveis, condutor interior, tomada de terra com vareta e caixa de passagem e derivação de 40x40x60 cm, com aro e tampa de ferro fundido. Inclusive lâmpadas.
Critérios considerados na determinação do preço da unidade de obra: O preço não inclui a escavação da fundação nem a formação da fundação.
Inclui: Marcação. Fixação do poste. Execução da tomada de terra. Montagem, ligação e verificação do seu correcto funcionamento.
Critério de medição de projecto: Número de unidades previstas, segundo documentação gráfica de Projecto.
Critério de medição de obra: Medir-se-á o número de unidades realmente executadas segundo especificações de Projecto.

| Código | Un | Descrição | Rendimento | Preço | Importância |
|---|---|---|---|---|---|
| mt34www020 | Ud | Caixa de passagem e derivação de 40x40x60 cm, com aro e tampa de ferro fundido. (material) | 1.000 | 73.90 | 73.90 |
| mt34www040 | Ud | Caixa de ligação e protecção, com fusíveis. (material) | 1.000 | 6.01 | 6.01 |
| mt34www050 | m | Condutor isolado de cobre para 0,6/1 kV de 2x2,5 mm². (material) | 4.900 | 0.42 | 2.06 |
| mt35ttc010b | m | Condutor de cobre nu, de 35 mm². (material) | 2.000 | 2.81 | 5.62 |
| mt35tte010b | Ud | Eléctrodo para rede de terra cobreado com 300 µm, fabricado em aço, de 15 mm de diâmetro e 2 m de comprimento. (material) | 1.000 | 18.00 | 18.00 |
| mt34beg105a | Ud | Poste de iluminação com distribuição de luz radialmente assimétrica, com luminária circular de 420 mm de diâmetro e 100 mm de altura, com lâmpada LED de 53 W, com corpo de alumínio injectado, alumínio e aço inoxidável, vidro de segurança, classe de protecção I, grau de protecção IP66, com placa de amarração e pernos. (material) | 1.000 | 2693.96 | 2693.96 |
| mt34beg101a | Ud | Poste cilíndrico para luminária, de 5000 mm de altura, de alumínio lacado com calha de montagem. (material) | 1.000 | 1106.00 | 1106.00 |
| mq04cag010c | h | Camião com grua de carga máxima 12 t. (equipamento) | 1.159 | 65.58 | 76.01 |
| mo003 | h | Oficial de 1ª electricista. (mão de obra) | 0.542 | 23.31 | 12.63 |
| mo102 | h | Ajudante de electricista. (mão de obra) | 0.542 | 22.09 | 11.97 |
| % | % | Custos directos complementares | 2 % | 4006.16 | 80.12 |
|  |  | Custos directos |  |  | 4086.28 |
