# Jogo de corrimões de aço inoxidável para piscina

- Propriedade do ficheiro: CYPE INGENIEROS, S.A.
- Formato: FIEBDC-3/2002
- Moeda: EUR
- Custos indirectos: 3.00 %
- IVA: 23.00 %

## U Infra-estruturas no logradouro

### UP Piscinas

#### UPE Equipamentos

**UPE020** Ud Jogo de corrimões de aço inoxidável para piscina.
Fornecimento e colocação de jogo de dois corrimões para a saída da piscina efectuado com tubo de 43 mm de diâmetro de aço inoxidável AISI-316 acabamento polido brilhante, com barras metálicas de fixação, juntas elásticas, buchas de ancoragem, parafusos e embelezadores. Inclusive p/p de ligação à tomada de terra independente com placa de aço galvanizado, cabo de cobre de 35 mm2, uniões através soldadura aluminotérmica, caixa de verificação e ponte de comprovação. Totalmente montada e verificada.
Inclui: Montagem do ponto de ligação à terra. Colocação e fixação de acessórios e peças especiais.
Critério de medição de projecto: Número de unidades previstas, segundo documentação gráfica de Projecto.
Critério de medição de obra: Medir-se-á o número de unidades realmente executadas segundo especificações de Projecto.

| Código | Un | Descrição | Rendimento | Preço | Importância |
|---|---|---|---|---|---|
| mt35ttc010b | m | Condutor de cobre nu, de 35 mm². (material) | 6.000 | 2.81 | 16.86 |
| mt35tte030a | Ud | Placa de aço galvanizado para tomada de terra, de 500x500x3 mm, com borne de ligação. (material) | 1.000 | 32.50 | 32.50 |
| mt47pep020b | Ud | Jogo de dois corrimões para saída de piscina construídos com tubo de 43 mm de diâmetro de aço inoxidável AISI-316, acabamento polido brilhante, com barras metálicas juntas elásticas, buchas de ancoragem, parafusos e embelezadores. (material) | 1.000 | 261.85 | 261.85 |
| mt09moe040 | Ud | Argamassa expansiva. (material) | 2.000 | 3.50 | 7.00 |
| mt35www020 | Ud | Material auxiliar para instalações de tomada de terra. (material) | 2.000 | 1.15 | 2.30 |
| mo003 | h | Oficial de 1ª electricista. (mão de obra) | 1.329 | 17.41 | 23.14 |
| mo102 | h | Ajudante de electricista. (mão de obra) | 1.329 | 16.42 | 21.82 |
| mo020 | h | Oficial de 1ª construção. (mão de obra) | 2.214 | 16.85 | 37.31 |
| mo087 | h | Ajudante de construção de obra civil. (mão de obra) | 2.214 | 16.45 | 36.42 |
| % | % | Custos directos complementares | 2 % | 439.20 | 8.78 |
|  |  | Custos directos |  |  | 447.98 |
