# Pavimento contínuo liso de 10 mm de espessura

- Propriedade do ficheiro: CYPE INGENIEROS, S.A.
- Formato: FIEBDC-3/2002
- Moeda: EUR
- Custos indirectos: 0.03 %
- IVA: 23.00 %

## U Infra-estruturas no logradouro

### UX Pavimentos

#### UXC Contínuos de betão

**UXC030** m² Pavimento contínuo liso de 10 mm de espessura, para exteriores de habitações, urbanizações e espaços públicos com tráfego pedonal, realizado sobre superfície de betão (não incluída neste preço), através da aplicação sucessiva de: camada de primário tapa-poros e ponte de aderência Weber TP "WEBER CEMARKSA", camada de argamassa autonivelante polimérica para utilização exterior Weber.floor Lex "WEBER CEMARKSA", cor cinzento, e acabamento através de camada de impermeabilização com resina impermeabilizante de altas prestações Weber PU "WEBER CEMARKSA".
Formação de pavimento contínuo liso de 10 mm de espessura, para exteriores de habitações, urbanizações e espaços públicos com tráfego pedonal, realizado sobre superfície de betão (não incluída neste preço), através da aplicação sucessiva de: camada de primário tapa-poros e ponte de aderência Weber TP "WEBER CEMARKSA", camada de argamassa autonivelante polimérica para utilização exterior Weber.floor Lex "WEBER CEMARKSA", cor cinzento, composto de cimento cinzento, resina, areia de sílica e aditivos orgânicos e inorgânicos e acabamento através de camada de impermeabilização com resina impermeabilizante de altas prestações Weber PU "WEBER CEMARKSA" prévia eliminação do pó que possa haver na sua superfície. Incluindo p/p de preparação da superfície de suporte, colocação da argamassa autonivelante com bomba em camada contínua, posterior arejamento e alisamento com palustra dentada e/ou passagem de rolo de puas.
Inclui: Preparação e limpeza da superfície suporte. Implantação das juntas e panos de trabalho. Aplicação da camada de primário. Aplicação da camada de argamassa. Aplicação da camada de vedante. Limpeza final da superfície acabada.
Critério de medição de projecto: Superfície medida em projecção horizontal, segundo documentação gráfica de Projecto.
Critério de medição de obra: Medir-se-á, em projecção horizontal, a superfície realmente executada segundo especificações de Projecto.

| Código | Un | Descrição | Rendimento | Preço | Importância |
|---|---|---|---|---|---|
| mt10rhg020a | Ud | Repercussão, por m² de superfície de betão, de eliminação por aspiração de pó e outros resíduos. (material) | 1.000 | 0.36 | 0.36 |
| mt09wnc070b | kg | Primário tapa-poros e ponte de aderência Weber TP "WEBER CEMARKSA", aplicado para regularizar a porosidade e melhorar a aderência dos suportes porosos com absorção, composto de resina acrílica em dispersão aquosa e aditivos específicos. (material) | 0.200 | 8.31 | 1.66 |
| mt09moc020e | kg | Argamassa autonivelante polimérica para utilização exterior Weber.floor Lex "WEBER CEMARKSA", cor cinzento, composto de cimento cinzento, resina, areia de sílica e aditivos orgânicos e inorgânicos. (material) | 15.000 | 1.05 | 15.75 |
| mt09wnc050 | kg | Resina impermeabilizante de altas prestações Weber PU "WEBER CEMARKSA", aplicada para a cura e vedação de pavimentos contínuos de betão impresso, composta de polímero uretânico alifático com filtros ultravioletas. (material) | 0.300 | 14.47 | 4.34 |
| mq06pym020 | h | Misturadora-bombeadora para argamassas autonivelantes. (equipamento) | 0.139 | 10.20 | 1.42 |
| mo040 | h | Oficial de 1ª construção de obra civil. (mão de obra) | 0.127 | 16.85 | 2.14 |
| mo082 | h | Ajudante de construção de obra civil. (mão de obra) | 0.127 | 16.45 | 2.09 |
| % | % | Custos directos complementares | 2 % | 27.76 | 0.56 |
|  |  | Custos directos |  |  | 28.32 |
