# Sistema de estanquidade e isolamento térmico entre caixilharia e obra

- Propriedade do ficheiro: CYPE INGENIEROS, S.A.
- Formato: FIEBDC-3/2002
- Moeda: EUR
- Custos indirectos: 3.00 %
- IVA: 23.00 %

## Z Reabilitação energética

### ZB Paramentos verticais: substituição ou melhora de aberturas de fachada

#### ZBM Melhoria do isolamento e da estanquidade

**ZBM010** m Sistema de estanquidade e isolamento térmico entre caixilharia e obra.
Reabilitação energética de edifício através da incorporação de sistema de estanquidade e isolamento térmico entre caixilharia e obra, composto por enchimento da junta perimetral entre a caixilharia e a obra, através da aplicação de espuma adesiva auto-expansível elástica de poliuretano monocomponente; vedação exterior de junta de 10 mm de largura e 5 mm de profundidade, com vedante monocomponente neutro súper elástico à base de polímero MS, com resistência à intempérie e aos raios UV, cor branca, e vedação interior da junta de 5 mm de largura e 5 mm de profundidade, com silicone neutro oxímico, de elasticidade permanente e cura rápida, cor branca. Incluindo picagem da face interior da parede, no perímetro da caixilharia, para abertura da junta a preencher com espuma de poliuretano, saneamento prévio do interior do mesmo; aplicação prévia de primário na superfície a vedar; remate do encontro do revestimento interior com o perímetro da caixilharia com materiais similares aos existentes e limpeza final. Totalmente terminado.
Inclui: Preparação da zona a preencher com isolamento. Aplicação da espuma de poliuretano. Vedação exterior. Vedação interior. Remates. Limpeza final.
Critério de medição de projecto: Comprimento medido segundo documentação gráfica de Projecto.
Critério de medição de obra: Medir-se-á o comprimento realmente executado segundo especificações de Projecto.

| Código | Un | Descrição | Rendimento | Preço | Importância |
|---|---|---|---|---|---|
| mt22www040 | Ud | Aerossol de 750 ml de espuma adesiva auto-expansível, elástica, de poliuretano monocomponente, de 25 kg/m³ de densidade, condutibilidade térmica 0,0345 W/(m°C), 135% de expansão, alongamento até à rotura 45% e 7 N/cm² de resistência à tracção, estável de -40°C a 90°C; para aplicar com pistola; segundo EN 13165. (material) | 0.130 | 8.37 | 1.09 |
| mt22www070a | l | Primário transparente à base de poliuretano, para vedantes acrílicos sobre superfícies porosas. (material) | 0.002 | 23.20 | 0.05 |
| mt22www010a | Ud | Cartucho de 290 ml de vedante adesivo monocomponente, neutro, súper elástico, à base de polímero MS, cor branco, com resistência à intempérie e aos raios UV e alongamento até à rotura 750%. (material) | 0.170 | 5.29 | 0.90 |
| mt22www050a | Ud | Cartucho de 300 ml de silicone neutro oxímico, de elasticidade permanente e cura rápida, cor branca, intervalo de temperatura de trabalho de -60 a 150°C, com resistência aos raios UV, dureza Shore A aproximada de 22, segundo EN ISO 868 e alongamento na rotura >= 800%, segundo EN ISO 8339. (material) | 0.080 | 4.73 | 0.38 |
| mo020 | h | Oficial de 1ª construção. (mão de obra) | 0.227 | 22.68 | 5.15 |
| mo113 | h | Operário não qualificado construção. (mão de obra) | 0.171 | 21.45 | 3.67 |
| % | % | Custos directos complementares | 2 % | 11.24 | 0.22 |
|  |  | Custos directos |  |  | 11.46 |
