# Reabilitação energética de fachada

- Propriedade do ficheiro: CYPE INGENIEROS, S.A.
- Formato: FIEBDC-3/2002
- Moeda: EUR
- Custos indirectos: 3.00 %
- IVA: 23.00 %

## Z Reabilitação energética

### ZV Paramentos verticais: fachadas ventiladas

#### ZVE Sistemas de fachadas ventiladas de cerâmica extrudida

**ZVE020** m² Reabilitação energética de fachada, através de sistema de fachada ventilada FK "CERÁMICA MAYOR - TEMPIO", de 1,6 cm de espessura, formado por placa cerâmica extrudida alveolar, ligeira, FK-16 "CERÁMICA MAYOR - TEMPIO", de 300 mm de altura, de 500 a 700 mm de comprimento e 16 mm de espessura, cor Blanco W2-07, gama de cores naturais, com subestrutura suporte composta de perfis verticais em T, perfis horizontais para sustentação, molas e suportes para retenção dos perfis verticais fixas através de ancoragens e parafusos, e isolamento de painel de lã mineral, segundo EN 13162, de 40 mm de espessura, revestido numa das suas faces com um véu preto, fixado mecanicamente sobre fachada existente.
Reabilitação energética de fachada, através de sistema de fachada ventilada FK "CERÁMICA MAYOR - TEMPIO", de 1,6 cm de espessura, com DITE nº 13/0166, formado por placa cerâmica extrudida alveolar, ligeira, FK-16 "CERÁMICA MAYOR - TEMPIO", de 300 mm de altura, de 500 a 700 mm de comprimento e 16 mm de espessura, cor Blanco W2-07, gama de cores naturais, realizada com juntas horizontais macho-fêmea, para ocultação da subestrutura, com subestrutura suporte composta de perfis verticais em T, perfis horizontais para sustentação, molas e suportes para retenção dos perfis verticais fixas através de ancoragens e parafusos, e isolamento de painel de lã mineral, segundo EN 13162, de 40 mm de espessura, revestido numa das suas faces com um véu preto, resistência térmica 1,1 m²°C/W, condutibilidade térmica 0,035 W/(m°C), colocado ao alto para evitar pontes térmicas, fixado mecanicamente sobre fachada existente e posterior vedação de todas as uniões entre painéis com fita de vedação de juntas. Inclusive p/p de revestimento de padieiras, remates inferiores, ombreiras e reentrâncias, juntas, execução de encontros e peças especiais.
Inclui: Preparação dos elementos de fixação incorporados previamente na obra. Corte e preparação do isolamento. Fixação do isolamento. Marcação dos eixos verticais e horizontais das juntas. Fixação das ancoragens ao paramento suporte. Realização de todos os trabalhos necessários para a execução das aberturas. Alinhamento, aprumo e nivelamento do revestimento cerâmico. Fixação definitiva das peças à substrutura suporte. Limpeza final do paramento.
Critério de medição de projecto: Superfície medida segundo documentação gráfica de Projecto, sem duplicar esquinas nem encontros, descontando todas as aberturas.
Critério de medição de obra: Medir-se-á a superfície realmente executada segundo especificações de Projecto, sem duplicar esquinas nem encontros, descontando todas as aberturas.

| Código | Un | Descrição | Rendimento | Preço | Importância |
|---|---|---|---|---|---|
| mt16lva070b | m² | Painel de lã mineral, segundo EN 13162, de 40 mm de espessura, revestido numa das suas faces com um véu preto, resistência térmica 1,1 m²°C/W, condutibilidade térmica 0,035 W/(m°C). (material) | 1.050 | 5.24 | 5.50 |
| mt16aaa020ab | Ud | Fixação mecânica para painéis isolantes de lã mineral, colocados directamente sobre a superfície suporte. (material) | 4.000 | 0.20 | 0.80 |
| mt16aaa030 | m | Fita autocolante para vedação de juntas. (material) | 0.440 | 0.30 | 0.13 |
| mt12pcm010aaa | m² | Placa cerâmica extrudida alveolar, ligeira, FK-16 "CERÁMICA MAYOR - TEMPIO", de 300 mm de altura, de 500 a 700 mm de comprimento e 16 mm de espessura, cor Blanco W2-07, gama de cores naturais, realizada com juntas horizontais macho-fêmea, para ocultação da subestrutura. (material) | 1.050 | 30.00 | 31.50 |
| mt12pcm015c | m² | Subestrutura suporte, sistema FK "CERÁMICA MAYOR - TEMPIO", composta de perfis verticais em T, perfis horizontais para sustentação, adesivo de montagem e suportes para retenção dos perfis verticais fixas através de ancoragens e parafusos. (material) | 1.000 | 24.25 | 24.25 |
| op00tal010 |  | Berbequim. | 1.000 | 0.00 | 0.00 |
| op00ato010 |  | Aparafusadora. | 1.000 | 0.00 | 0.00 |
| mo054 | h | Oficial de 1ª montador de isolamentos. (mão de obra) | 0.138 | 17.41 | 2.40 |
| mo101 | h | Ajudante de montador de isolamentos. (mão de obra) | 0.138 | 16.45 | 2.27 |
| mo052 | h | Oficial de 1ª montador de sistemas de fachadas pré-fabricadas. (mão de obra) | 1.015 | 17.41 | 17.67 |
| mo099 | h | Ajudante de montador de sistemas de fachadas pré-fabricadas. (mão de obra) | 1.015 | 16.45 | 16.70 |
| % | % | Custos directos complementares | 3 % | 101.22 | 3.04 |
|  |  | Custos directos |  |  | 104.26 |
