# Reabilitação energética de edifício através da colocação na parte inferior da porta interior

- Propriedade do ficheiro: CYPE INGENIEROS, S.A.
- Formato: FIEBDC-3/2002
- Moeda: EUR
- Custos indirectos: 3.00 %
- Despesas gerais: 13.00 %
- Lucro: 6.00 %
- IVA: 16.00 %

## Z Reabilitação energética

### ZV Ventilação

#### ZVM Sistemas de ventilação mecânica

**ZVM020** Ud Reabilitação energética de edifício através da colocação na parte inferior da porta interior, de grelha para trânsito de ar, caudal máximo 35 l/s, de 200x100 mm, para sistema de ventilação mecânica controlada.
Inclui: Marcação. Fixação da grelha na folha da porta interior.

| Código | Un | Descrição | Rendimento | Preço | Importância |
|---|---|---|---|---|---|
| mt20svg060a | Ud | Grelha para trânsito de ar de alumínio lacado em cor a escolher do catálogo RAL, com aro telescópico e aletas em forma de "V", caudal máximo 35 l/s, de 200x100 mm, para colocar na parte inferior da porta interior, de 30 a 55 mm de espessura, fixada através de parafusos. (material) | 1.000 | 14.81 | 14.81 |
| mo009 | h | Oficial de 1ª montador. (mão de obra) | 0.330 | 16.61 | 5.48 |
| mo075 | h | Ajudante de montador. (mão de obra) | 0.330 | 15.62 | 5.15 |
| % | % | Custos directos complementares | 2 % | 25.44 | 0.51 |
|  |  | Custos directos |  |  | 25.95 |
