# Reabilitação energética de edifício através da colocação de boca de extracção

- Propriedade do ficheiro: CYPE INGENIEROS, S.A.
- Formato: FIEBDC-3/2002
- Moeda: EUR
- Custos indirectos: 3.00 %
- Despesas gerais: 13.00 %
- Lucro: 6.00 %
- IVA: 16.00 %

## Z Reabilitação energética

### ZV Ventilação

#### ZVM Sistemas de ventilação mecânica

**ZVM030** Ud Reabilitação energética de edifício através da colocação de boca de extracção, higro-regulável, modelo BAHIA C1 Higro 12-70 "ALDER", caudal máximo 19,4 l/s, para paredes ou tectos de locais húmidos (cozinha), para sistema de ventilação mecânica controlada.
Inclui: Marcação. Ligação e fixação do elemento à conduta de extracção.

| Código | Un | Descrição | Rendimento | Preço | Importância |
|---|---|---|---|---|---|
| mt20sva080sa | Ud | Boca de extracção, higro-regulável, modelo BAHIA C1 Higro 12-70 "ALDER", caudal máximo 19,4 l/s, de 125 mm de diâmetro de ligação, 160x47,6x227,7 mm, isolamento acústico de 36 dB, e sensor de humidade de nylon, para colocar em paredes ou tectos de locais húmidos (cozinha), no início da conduta de extracção. (material) | 1.000 | 87.78 | 87.78 |
| mo009 | h | Oficial de 1ª montador. (mão de obra) | 0.165 | 16.61 | 2.74 |
| mo075 | h | Ajudante de montador. (mão de obra) | 0.165 | 15.62 | 2.58 |
| % | % | Custos directos complementares | 2 % | 93.10 | 1.86 |
|  |  | Custos directos |  |  | 94.96 |
