# Ponte de aderência, para ligação entre fundações, em reforço de fundação, à base de resina epóxi

- Propriedade do ficheiro: CYPE Ingenieros S.A.
- Formato: FIEBDC-3/2016
- Programa: Gerador de preços para construção civil. CYPE Ingenieros, S.A.
- Data: 11/06/2024
- Moeda: EUR
- Custos indirectos: 3 %
- IVA: 23 %

## C Fundações

### CZ Reforços

#### CZO Ligação entre fundações

**CZO030** m² Ponte de aderência, para ligação entre fundações, em reforço de fundação, à base de resina epóxi.
Aplicação manual de primário activo de dois componentes à base de resina epóxi, de cor vermelho, com 1 kg/m² de consumo médio, em fundação existente de betão, para ligação lateral entre a fundação existente e a nova fundação de betão, em reforço de fundação.
Critérios considerados na determinação do preço da unidade de obra: O preço não inclui a nova fundação.
Inclui: Limpeza da superfície suporte. Preparação da mistura. Aplicação do produto.
Critério de medição de projecto: Superfície medida segundo documentação gráfica de Projecto.
Critério de medição de obra: Medir-se-á a superfície realmente executada segundo especificações de Projecto.

| Código | Un | Descrição | Rendimento | Preço | Importância |
|---|---|---|---|---|---|
| mt09reh040b | kg | Primário activo de dois componentes à base de resina epóxi, de cor vermelho, impermeável à água, ao oxigénio, aos cloretos e aos óleos, para a protecção e passivação de armaduras de aço, e como ponte de aderência entre betão ou argamassa fresca e betão ou argamassa endurecida (material) | 1 | 9.85 | 9.850 |
| mo112 | h | Operário especializado construção. (mão de obra) | 0.119 | 21.98 | 2.616 |
| % | % | Custos directos complementares | 2 % | 12.466 | 0.249 |
|  |  | Custos directos |  |  | 12.715 |

Resíduos:
- colocação: mt09reh040b; factor de resíduo 0.03

## Recursos

**mt09reh040b** kg Primário activo de dois componentes à base de resina epóxi
Dados técnicos: Custo energético 86.761 MJ; Emissão de CO2 3.294 kg; Código LER 17 09 04; Massa do elemento 1 kg; Volume 0.000667 m3
Resíduos:
- embalagem: re170203 Plástico. (componente de resíduo); rendimento 0.003 kg; Código LER 17 02 03; Massa do elemento 1 kg; Volume 0.001667 m3
