# Boca de carga para depósito de combustível líquido

- Propriedade do ficheiro: CYPE Ingenieros S.A.
- Formato: FIEBDC-3/2016
- Programa: Gerador de preços para construção civil. CYPE Ingenieros, S.A.
- Data: 11/06/2024
- Moeda: EUR
- Custos indirectos: 3 %
- IVA: 23 %

## I Instalações

### IC Aquecimento, arrefecimento, climatização e A.Q.S.

#### ICD Combustível líquido

**ICD105** Ud Boca de carga para depósito de combustível líquido.
Boca de carga para depósito de combustível líquido, de latão, de 2", colocada através de união roscada e alojada em caixa de recolha de derrames de polietileno de alta densidade. Totalmente montada, ligada e testada.
Inclui: Marcação. Colocação da caixa. Montagem, colocação e fixação da boca de carga. Ligação. Colocação da tampa.
Critério de medição de projecto: Número de unidades previstas, segundo documentação gráfica de Projecto.
Critério de medição de obra: Medir-se-á o número de unidades realmente executadas segundo especificações de Projecto.

| Código | Un | Descrição | Rendimento | Preço | Importância |
|---|---|---|---|---|---|
| mt38dep003a | Ud | Boca de carga, de latão, de 2", para enroscar. (material) | 1 | 29.3 | 29.300 |
| mt38dep750a | Ud | Caixa de recolha de derrames, de polietileno de alta densidade, de 394 mm de diâmetro e 381 mm de altura, com tampa de ferro fundido e válvula de drenagem. (material) | 1 | 222.13 | 222.130 |
| mo020 | h | Oficial de 1ª construção. (mão de obra) | 0.219 | 22.68 | 4.967 |
| mo113 | h | Operário não qualificado construção. (mão de obra) | 0.219 | 21.45 | 4.698 |
| mo004 | h | Oficial de 1ª instalador de aquecimento. (mão de obra) | 0.219 | 23.31 | 5.105 |
| mo103 | h | Ajudante de instalador de aquecimento. (mão de obra) | 0.219 | 22.09 | 4.838 |
| % | % | Custos directos complementares | 2 % | 271.038 | 5.421 |
|  |  | Custos directos |  |  | 276.459 |

## Recursos

**mt38dep750a** Ud Caixa de recolha de derrames
Dados técnicos: Custo energético 2740.846 MJ; Emissão de CO2 97.273 kg
Resíduos:
- embalagem: re150101 Embalagens de papel e cartão. (componente de resíduo); rendimento 0.086 kg; Código LER 15 01 01; Massa do elemento 1 kg; Volume 0.001333 m3
