# Sistema de vedação de passagem de tubo metálico

- Propriedade do ficheiro: CYPE INGENIEROS, S.A.
- Formato: FIEBDC-3/2002
- Moeda: EUR
- Custos indirectos: 3.00 %
- IVA: 23.00 %

**IOJ001** Ud Sistema de vedação de passagem de tubo metálico, de 110 de diâmetro exterior, em parede, de 100 mm de espessura, com uma largura média de junta de 10,5 mm, para protecção passiva contra incêndios e garantir a resistência ao fogo EI 120, formado por material de enchimento de nódulos de lã de rocha, de 45 kg/m³ de densidade, recoberto por ambas as faces por uma camada de 10 mm de espessura de vedante acrílico com propriedades ignífugas, cor branco.
Sistema de vedação de passagem de tubo metálico, de 110 de diâmetro exterior, em parede, de 100 mm de espessura, com uma largura média de junta de 10,5 mm, para protecção passiva contra incêndios e garantir a resistência ao fogo EI 120, formado por material de enchimento de nódulos de lã de rocha, de 45 kg/m³ de densidade, recoberto por ambas as faces por uma camada de 10 mm de espessura de vedante acrílico com propriedades ignífugas, cor branco.
Inclui: Limpeza e preparação da junta. Inserção do material de enchimento. Aplicação do vedante. Alisamento com espátula. Limpeza final.
Critério de medição de projecto: Número de unidades previstas, segundo documentação gráfica de Projecto.
Critério de medição de obra: Medir-se-á o número de unidades realmente executadas segundo especificações de Projecto.

| Código | Un | Descrição | Rendimento | Preço | Importância |
|---|---|---|---|---|---|
| mt16lra011a | kg | Nódulos de lã de rocha, de 45 kg/m³ de densidade, para enchimento de fendas e juntas. (material) | 0.021 | 2.42 | 0.05 |
| mt41phi010a | Ud | Cartucho de 310 ml de vedante acrílico com propriedades ignífugas, cor branco, para vedação de juntas e aberturas lineares. (material) | 0.308 | 12.16 | 3.75 |
| mo113 | h | Operário não qualificado construção. (mão de obra) | 0.189 | 17.39 | 3.29 |
| % | % | Custos directos complementares | 2 % | 7.09 | 0.14 |
|  |  | Custos directos |  |  | 7.23 |
