# Impermeabilização de fachada de tijolo cerâmico face à vista

- Propriedade do ficheiro: CYPE INGENIEROS, S.A.
- Formato: FIEBDC-3/2002
- Moeda: EUR
- Custos indirectos: 3.00 %
- IVA: 23.00 %

**NIF050** m² Impermeabilização de fachada de tijolo cerâmico face à vista, pedra natural, betão ou argamassa, realizada através de revestimento elástico impermeabilizante, à base de siloxanos e dissolventes orgânicos, aplicado em duas demãos com trincha ou rolo.
Execução de impermeabilização de fachada de tijolo cerâmico face à vista, pedra natural, betão ou argamassa, realizada através da aplicação de duas demãos com trincha ou rolo, de revestimento elástico impermeabilizante, à base de siloxanos e dissolventes orgânicos, incolor. Incluindo p/p de limpeza e preparação da superfície suporte.
Inclui: Limpeza e preparação da superfície na qual se tem de aplicar a impermeabilização. Aplicação do impermeabilizante.
Critério de medição de projecto: Superfície medida segundo documentação gráfica de Projecto.
Critério de medição de obra: Medir-se-á a superfície realmente executada segundo especificações de Projecto.

| Código | Un | Descrição | Rendimento | Preço | Importância |
|---|---|---|---|---|---|
| mt28rco030 | kg | Revestimento elástico impermeabilizante, à base de siloxanos e dissolventes orgânicos, incolor, para aplicar sobre superfícies verticais realizadas com materiais absorventes, expostas à chuva. (material) | 1.000 | 5.96 | 5.96 |
| mo032 | h | Oficial de 1ª aplicador de produtos impermeabilizantes. (mão de obra) | 0.112 | 17.19 | 1.93 |
| mo070 | h | Ajudante de aplicador de produtos impermeabilizantes. (mão de obra) | 0.112 | 16.81 | 1.88 |
| % | % | Custos directos complementares | 2 % | 9.77 | 0.20 |
|  |  | Custos directos |  |  | 9.97 |
