# Beirado decorativo no telhado, formado por três fiadas de tijolo maciço, assente com argamassa de cimento, confeccionada em obra, dosificação 1:6

- Propriedade do ficheiro: CYPE INGENIEROS, S.A.
- Formato: FIEBDC-3/2002
- Moeda: EUR
- Custos indirectos: 3.00 %
- IVA: 23.00 %

**QRA010** m Beirado decorativo no telhado, formado por três fiadas de tijolo maciço, assente com argamassa de cimento, confeccionada em obra, dosificação 1:6.
Beirado decorativo no telhado, formado por três fiadas de tijolo maciço, assente com argamassa de cimento, confeccionada em obra, dosificação 1:6.
Inclui: Marcação na laje dos elementos componentes do beirado. Colocação dos tijolos cerâmicos.
Critério de medição de projecto: Comprimento da borda da vertente, medida pela sua face exterior, segundo documentação gráfica de Projecto.
Critério de medição de obra: Medir-se-á, pelo seu maior desenvolvimento linear, o comprimento realmente executado segundo especificações de Projecto.
Critérios considerados na determinação do preço da unidade de obra: O preço não inclui o enchimento das telhas de beirado.

| Código | Un | Descrição | Rendimento | Preço | Importância |
|---|---|---|---|---|---|
| mt05mmq010b | Ud | Tijolo cerâmico face à vista maciço de elaboração mecânica, cor vermelho, 25x12x5 cm, para utilização em alvenaria não protegida (peça U), densidade 1300 kg/m³, segundo NP EN 771-1. (material) | 22.000 | 0.35 | 7.70 |
| mt08aaa010a | m³ | Água. (material) | 0.006 | 1.50 | 0.01 |
| mt01arg005a | t | Areia de pedreira, para argamassa preparada em obra. (material) | 0.016 | 18.00 | 0.29 |
| mt08cem011a | kg | Cimento Portland CEM II/B-L 32,5 R, cor cinzento, em sacos, segundo NP EN 197-1. (material) | 2.500 | 0.10 | 0.25 |
| mq06hor010 | h | Betoneira. (equipamento) | 0.014 | 1.68 | 0.02 |
| mo020 | h | Oficial de 1ª construção. (mão de obra) | 0.767 | 18.85 | 14.46 |
| mo077 | h | Ajudante de construção. (mão de obra) | 0.854 | 18.40 | 15.71 |
| % | % | Custos directos complementares | 2 % | 38.44 | 0.77 |
|  |  | Custos directos |  |  | 39.21 |
