# Ponto singular para cobertura inclinada de placas asfálticas

- Propriedade do ficheiro: CYPE Ingenieros S.A.
- Formato: FIEBDC-3/2016
- Programa: Gerador de preços para construção civil. CYPE Ingenieros, S.A.
- Data: 11/02/2025
- Moeda: EUR
- Custos indirectos: 3 %
- IVA: 23 %

## Q Coberturas

### QU Componentes de coberturas inclinadas e curvas

#### QUA De placas asfálticas

**QUA011** m Ponto singular para cobertura inclinada de placas asfálticas.
Remate lateral para cobertura inclinada com uma pendente maior que 10%, com remates laterais, de chapa de aço, de 10 cm de altura, 7 cm de largura e 2 m de comprimento. Inclusive acessórios de fixação das peças às placas.
Inclui: Marcação e colocação das peças de remate sobre as placas de cobertura. Fixação das peças às placas.
Critério de medição de projecto: Largura medida segundo documentação gráfica de Projecto, incrementada em 5 cm para cada lado.
Critério de medição de obra: Medir-se-á o comprimento realmente executado segundo especificações de Projecto, incluindo as entregas nos apoios.

| Código | Un | Descrição | Rendimento | Preço | Importância |
|---|---|---|---|---|---|
| mt13lpo020a | m | Remate lateral, de chapa de aço, de 10 cm de altura, 7 cm de largura e 2 m de comprimento, para cobertura de placas asfálticas. (material) | 1 | 6.7 | 6.700 |
| mt13lpo052c | Ud | Parafuso auto-roscante, para a fixação sobre suporte metálico. (material) | 4 | 0.1 | 0.400 |
| mo051 | h | Oficial de 1ª montador de painéis metálicos. (mão de obra) | 0.241 | 25.32 | 6.102 |
| mo098 | h | Ajudante de montador de painéis metálicos. (mão de obra) | 0.082 | 24.04 | 1.971 |
| % | % | Custos directos complementares | 2 % | 15.173 | 0.303 |
|  |  | Custos directos |  |  | 15.476 |

Resíduos:
- colocação: mt13lpo052c Parafuso auto-roscante, para a fixação sobre suporte metálico; factor de resíduo 0.005

## Recursos

**mt13lpo052c** Ud Parafuso auto-roscante, para a fixação sobre suporte metálico
Dados técnicos: Custo energético 0.075 MJ; Emissão de CO2 0.005 kg; Código LER 17 04 05; Massa do elemento 0.0076 kg; Volume 0.000004 m3
Resíduos:
- embalagem: re150101 Embalagens de papel e cartão. (componente de resíduo); rendimento 0.001 kg; Código LER 15 01 01; Massa do elemento 1 kg; Volume 0.001333 m3
