# Caiação sobre paramento exterior

- Propriedade do ficheiro: CYPE Ingenieros S.A.
- Formato: FIEBDC-3/2016
- Programa: Gerador de preços para construção civil. CYPE Ingenieros, S.A.
- Data: 04/07/2024
- Moeda: EUR
- Custos indirectos: 3 %
- IVA: 23 %

## R Revestimentos

### RF Pinturas em paramentos exteriores

#### RFA Tintas naturais de origem mineral de cal

**RFA010** m² Caiação sobre paramento exterior.
Caiação com três demãos de leitada fluida, tipo CL 90-S ML, à base de cal aérea hidratada, com uma relação água/cal de 2,7 dosificada em peso e 300 kg/m³ de cal, sobre paramento exterior de argamassa de cal, pedra ou tijolo.
Critérios considerados na determinação do preço da unidade de obra: O preço inclui a protecção dos elementos da envolvente que possam ser afectados durante os trabalhos e a resolução de pontos singulares.
Inclui: Preparação e limpeza prévia do suporte. Aplicação de uma demão de primário. Aplicação de duas demãos de acabamento.
Critério de medição de projecto: Superfície medida segundo documentação gráfica de Projecto, com o mesmo critério que o suporte base.
Critério de medição de obra: Medir-se-á a superfície realmente executada segundo especificações de Projecto, com o mesmo critério que o suporte base.

| Código | Un | Descrição | Rendimento | Preço | Importância |
|---|---|---|---|---|---|
| mt08cal011a | kg | Cal aérea hidratada, tipo CL 90-S, segundo NP EN 459-1, em sacos. (material) | 1.8 | 0.44 | 0.792 |
| mt08aaa010a | m³ | Água. (material) | 0.005 | 1.5 | 0.008 |
| mo038 | h | Oficial de 1ª pintor. (mão de obra) | 0.07 | 22.68 | 1.588 |
| mo076 | h | Ajudante de pintor. (mão de obra) | 0.07 | 22.13 | 1.549 |
| % | % | Custos directos complementares | 2 % | 3.937 | 0.079 |
|  |  | Custos directos |  |  | 4.016 |

Resíduos:
- colocação: mt08cal011a Cal aérea hidratada, tipo CL 90-S, segundo NP EN 459-1, em sacos; factor de resíduo 0.042

## Recursos

**mt08cal011a** kg Cal aérea hidratada, tipo CL 90-S, segundo NP EN 459-1, em sacos
Dados técnicos: Custo energético 5.019 MJ; Emissão de CO2 0.227 kg; Código LER 17 09 04; Massa do elemento 1 kg; Volume 0.000667 m3
Resíduos:
- embalagem: re150101 Embalagens de papel e cartão. (componente de resíduo); rendimento 0.009 kg; Código LER 15 01 01; Massa do elemento 1 kg; Volume 0.001333 m3
- embalagem: re170203 Plástico. (componente de resíduo); rendimento 0.002 kg; Código LER 17 02 03; Massa do elemento 1 kg; Volume 0.001667 m3

**mt08aaa010a** m³ Água
Dados técnicos: Custo energético 60.000 MJ; Emissão de CO2 30.000 kg
