# Caiado tradicional com duas demãos de cal e silicone, com aplicação prévia de uma demão de cal apagada diluída sobre paramento exterior de argamassa, pedra ou tijolo

- Propriedade do ficheiro: CYPE INGENIEROS, S.A.
- Formato: FIEBDC-3/2002
- Moeda: EUR
- Custos indirectos: 3.00 %
- IVA: 23.00 %

**RFA010** m² Caiado tradicional com duas demãos de cal e silicone, com aplicação prévia de uma demão de cal apagada diluída sobre paramento exterior de argamassa, pedra ou tijolo.
Caiado tradicional com duas demãos de cal e silicone, com aplicação prévia de uma demão de cal apagada diluída sobre paramento exterior de argamassa, pedra ou tijolo.
Inclui: Preparação e limpeza prévia do suporte. Aplicação de uma demão de primário. Aplicação de duas demãos de acabamento.
Critério de medição de projecto: Superfície medida segundo documentação gráfica de Projecto, com o mesmo critério que o suporte base.
Critério de medição de obra: Medir-se-á a superfície realmente executada segundo especificações de Projecto, com o mesmo critério que o suporte base.
Critérios considerados na determinação do preço da unidade de obra: O preço inclui a protecção dos elementos da envolvente que possam ser afectados durante os trabalhos e a resolução de pontos singulares.

| Código | Un | Descrição | Rendimento | Preço | Importância |
|---|---|---|---|---|---|
| mt27tec010 | kg | Cal. (material) | 0.600 | 0.60 | 0.36 |
| mt27wav010 | kg | Silicone. (material) | 0.100 | 7.50 | 0.75 |
| mo038 | h | Oficial de 1ª pintor. (mão de obra) | 0.094 | 16.85 | 1.58 |
| mo076 | h | Ajudante de pintor. (mão de obra) | 0.094 | 16.45 | 1.55 |
| % | % | Custos directos complementares | 2 % | 4.24 | 0.08 |
|  |  | Custos directos |  |  | 4.32 |
