# Pintura com tinta à têmpera cor branca, acabamento liso, aplicada através trincha ou rolo liso sobre paramentos horizontais e verticais interiores de argamassa, gesso ou tijolo

- Propriedade do ficheiro: CYPE INGENIEROS, S.A.
- Formato: FIEBDC-3/2002
- Moeda: EUR
- Custos indirectos: 3.00 %
- IVA: 23.00 %

**RIT010** m² Pintura com tinta à têmpera cor branca, acabamento liso, aplicada através trincha ou rolo liso sobre paramentos horizontais e verticais interiores de argamassa, gesso ou tijolo.
Execução de camada tinta à têmpera cor branca, acabamento liso, sobre paramentos horizontais e verticais interiores de argamassa, gesso ou tijolo, através da aplicação uma demão de primário com tinta à têmpera diluída, dada à trincha ou rolo, até à impregnação dos poros da superfície suporte e uma demão de acabamento de tinta à têmpera com trincha ou rolo liso. Inclusive p/p de limpeza e lixar pequenas aderências e imperfeições, corrigindo imperfeições com espátula ou raspador as fissuras ou espaços ocos.
Inclui: Preparação e limpeza prévia do suporte. Aplicação de uma demão de primário. Aplicação de uma demão de acabamento.
Critério de medição de projecto: Superfície medida segundo documentação gráfica de Projecto, com o mesmo critério que o suporte base.
Critério de medição de obra: Medir-se-á a superfície realmente executada segundo especificações de Projecto, com o mesmo critério que o suporte base.

| Código | Un | Descrição | Rendimento | Preço | Importância |
|---|---|---|---|---|---|
| mt27tem010 | kg | Pasta. (material) | 0.050 | 2.15 | 0.11 |
| mt27tem020a | kg | Pasta temperada branco. (material) | 0.500 | 0.27 | 0.14 |
| mo038 | h | Oficial de 1ª pintor. (mão de obra) | 0.057 | 16.85 | 0.96 |
| mo076 | h | Ajudante de pintor. (mão de obra) | 0.057 | 16.45 | 0.94 |
| % | % | Custos directos complementares | 2 % | 2.15 | 0.04 |
|  |  | Custos directos |  |  | 2.19 |
