# Tinta plástica com textura lisa

- Propriedade do ficheiro: CYPE INGENIEROS, S.A.
- Formato: FIEBDC-3/2002
- Moeda: EUR
- Custos indirectos: 3.00 %
- IVA: 23.00 %

**RNP010** m² Tinta plástica com textura lisa, cor branca, acabamento mate, sobre suporte pré-lacado e/ou pintado com toda a superfície em bom estado, de metal, lavado a alta pressão com água e uma solução de água e lixívia a 10%, enxaguado e secado, aplicação de duas demãos de acabamento com tinta plástica (rendimento: 0,25 l/m² cada demão).
Formação de camada de tinta plástica com textura lisa, cor branca, acabamento mate, sobre suporte de metal, através da aplicação de duas demãos de acabamento com tinta plástica, à base de copolímeros acrílicos em dispersão aquosa, dióxido de titânio, pigmentos extendedores seleccionados e pigmentos anticorrosivos, isenta de chumbo e de cromatos, com uma espessura mínima da película seca de 240 microns por demão (rendimento: 0,25 l/m² cada demão). Incluindo p/p de preparação do suporte através de lavado a alta pressão com água e uma solução de água e lixívia a 10%, enxaguado e secado.
Inclui: Preparação e limpeza do suporte. Aplicação das demãos de acabamento.
Critério de medição de projecto: Superfície medida segundo documentação gráfica de Projecto, com o mesmo critério que o suporte base.
Critério de medição de obra: Medir-se-á a superfície realmente executada segundo especificações de Projecto, com o mesmo critério que o suporte base.

| Código | Un | Descrição | Rendimento | Preço | Importância |
|---|---|---|---|---|---|
| mt27pfj130a | l | Solução de água e lixívia a 10%. (material) | 0.300 | 5.00 | 1.50 |
| mt27pir090aa | l | Tinta plástica à base de copolímeros acrílicos em dispersão aquosa, dióxido de titânio, pigmentos extendedores seleccionados e pigmentos anticorrosivos, isenta de chumbo e de cromatos, cor branco, acabamento mate, textura lisa, anti-bolor e resistente aos raios UV, para aplicar pistola. (material) | 0.500 | 14.07 | 7.04 |
| mq07ple010bg | Ud | Aluguer diário de cesta elevatória de braço articulado, motor diesel, de 16 m de altura máxima de trabalho, incluindo manutenção e seguro de responsabilidade civil. (equipamento) | 0.012 | 120.60 | 1.45 |
| mo038 | h | Oficial de 1ª pintor. (mão de obra) | 0.183 | 17.19 | 3.15 |
| mo076 | h | Ajudante de pintor. (mão de obra) | 0.183 | 16.81 | 3.08 |
| % | % | Custos directos complementares | 2 % | 16.22 | 0.32 |
|  |  | Custos directos |  |  | 16.54 |
