# Soleira seca, sistema Placo Force Floor Plus "PLACO" formada por placa de soleira seca

- Propriedade do ficheiro: CYPE INGENIEROS, S.A.
- Formato: FIEBDC-3/2002
- Moeda: EUR
- Custos indirectos: 3.00 %
- IVA: 23.00 %

**RSB050** m² Soleira seca, sistema Placo Force Floor Plus "PLACO" formada por placa de soleira seca, Solera Rigidur 20 "PLACO", de 20 mm de espessura e placa de gesso laminado reforçada com fibras GF-C1-I-W2 / EN 15283-2 - 1200 / 2400 / 15 / bordo rebaixado, Rigidur H 15 BR "PLACO".
Fornecimento e colocação de soleira seca, sistema Placo Force Floor Plus "PLACO", sobre laje de betão devidamente nivelada (não incluída neste preço), formada por placa de soleira seca, Solera Rigidur 20 "PLACO", de 20 mm de espessura, com bordos macho-fêmea composta por duas placas de gesso laminado reforçadas com fibras, coladas em fábrica, de 10 mm, apoiada sobre barreira de vapor constituída por filme de polietileno de 0,2 mm de espessura e isolamento térmico e acústico formado por painel rígido de lã mineral, de 20 mm de espessura, previamente colocados sobre a laje e os seus bordos unidos entre si através de cola e posterior aparafusamento, e placa de gesso laminado reforçada com fibras GF-C1-I-W2 / EN 15283-2 - 1200 / 2400 / 15 / bordo rebaixado, Rigidur H 15 BR "PLACO", unida à placa de soleira seca com adesivo e posterior aparafusamento. Incluindo p/p de banda perimetral, adesivo e parafusos.
Inclui: Colocação do filme de polietileno. Colocação da fita perimetral. Colocação do isolamento. Colocação das placas.
Critério de medição de projecto: Superfície medida segundo documentação gráfica de Projecto.
Critério de medição de obra: Medir-se-á a superfície realmente executada segundo especificações de Projecto, sem deduzir a superfície ocupada pelos pilares situados dentro do seu perímetro.

| Código | Un | Descrição | Rendimento | Preço | Importância |
|---|---|---|---|---|---|
| mt18mva080 | m² | Filme de polietileno de 0,2 mm de espessura, para utilização como barreira de vapor. (material) | 1.100 | 0.30 | 0.33 |
| mt12plj020b | m | Banda estanque autocolante, Banda 45 "PLACO", de espuma de polietileno de células fechadas, de 3 mm de espessura e 45 mm de largura, para a estanquidade e isolamento do perímetro em soleiras. (material) | 1.100 | 0.40 | 0.44 |
| mt16lra012a | m² | Painel rígido de lã mineral, segundo EN 13162, não revestido, de 20 mm de espessura, resistência térmica 0,45 m²°C/W, condutibilidade térmica 0,041 W/(m°C), densidade 90 kg/m³, calor específico 840 J/kgK e factor de resistência à difusão do vapor de água 1,3. (material) | 1.500 | 5.37 | 8.06 |
| mt12pss010a | m² | Placa de soleira seca, Solera Rigidur 20 "PLACO", de 20 mm de espessura, com bordos macho-fêmea composta por duas placas de gesso laminado reforçadas com fibras, coladas em fábrica, de 10 mm. (material) | 1.050 | 32.42 | 34.04 |
| mt12pss020 | kg | Adesivo, Rigidur Nature Line Suelo "PLACO", para tratamento de juntas. (material) | 0.090 | 16.84 | 1.52 |
| mt12plt050b | Ud | Parafuso auto-roscante Rigidur 30 "PLACO", com cabeça de trombeta, de 30 mm de comprimento. (material) | 18.000 | 0.02 | 0.36 |
| mt12plk015j | m² | Placa de gesso laminado reforçada com fibras GF-C1-I-W2 / EN 15283-2 - 1200 / 2400 / 15 / bordo rebaixado, Rigidur H 15 BR "PLACO". (material) | 1.050 | 20.80 | 21.84 |
| mo053 | h | Oficial de 1ª montador de pré-fabricados interiores. (mão de obra) | 0.539 | 17.41 | 9.38 |
| mo100 | h | Ajudante de montador de pré-fabricados interiores. (mão de obra) | 0.539 | 16.45 | 8.87 |
| % | % | Custos directos complementares | 2 % | 84.84 | 1.70 |
|  |  | Custos directos |  |  | 86.54 |
