# Tecto falso amovível de placas de gesso laminado

- Propriedade do ficheiro: CYPE Ingenieros S.A.
- Formato: FIEBDC-3/2016
- Programa: Gerador de preços para construção civil. CYPE Ingenieros, S.A.
- Data: 04/07/2024
- Moeda: EUR
- Custos indirectos: 3 %
- IVA: 23 %

## R Revestimentos

### RT Tectos falsos em interiores

#### RTD Amovíveis, de placas de gesso laminado

**RTD020** m² Tecto falso amovível de placas de gesso laminado.
Tecto falso amovível suspenso, decorativo, situado a uma altura menor de 4 m, constituído por: ESTRUTURA: perfis à vista, de aço galvanizado, com sola de 24 mm de largura, compreendendo perfis primários e secundários, suspensos da laje ou elemento de suporte com varões e suspensões; PLACAS: placas de gesso laminado, acabamento sem revestir, de 1200x600x9,5 mm, de superfície lisa. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12psg220 | Ud | Fixação composta por bucha e parafuso 5x27. (material) | 0.84 | 0.06 | 0.050 |
| mt12psg190 | Ud | Varão de suspensão. (material) | 0.84 | 0.37 | 0.311 |
| mt12psg210a | Ud | Suspensão para tectos falsos suspensos. (material) | 0.84 | 0.36 | 0.302 |
| mt12psg210b | Ud | Seguro para a fixação da suspensão, em tectos falsos suspensos. (material) | 0.84 | 0.04 | 0.034 |
| mt12psg210c | Ud | Ligação superior para fixar o varão à suspensão, em tectos falsos suspensos. (material) | 0.84 | 0.56 | 0.470 |
| mt12psg200a | m | Perfil primário 24x38x3700 mm, de aço galvanizado, segundo EN 13964. (material) | 0.84 | 1.89 | 1.588 |
| mt12psg200b | m | Perfil secundário 24x32x600 mm, de aço galvanizado, segundo EN 13964. (material) | 0.84 | 1.89 | 1.588 |
| mt12psg200c | m | Perfil secundário 24x32x1200 mm, de aço galvanizado, segundo EN 13964. (material) | 1.67 | 1.88 | 3.140 |
| mt12psg200d | m | Perfil angular 25x25x3000 mm, de aço galvanizado, segundo EN 13964. (material) | 0.4 | 1.75 | 0.700 |
| mt12psg020a | m² | Placa de gesso laminado, acabamento sem revestir, de 1200x600x9,5 mm, de superfície lisa, para tectos falsos amovíveis, segundo EN 13964. (material) | 1.02 | 5.3 | 5.406 |
| mo015 | h | Oficial de 1ª montador de tectos falsos. (mão de obra) | 0.266 | 23.31 | 6.200 |
| mo082 | h | Ajudante de montador de tectos falsos. (mão de obra) | 0.266 | 22.13 | 5.887 |
| % | % | Custos directos complementares | 2 % | 25.676 | 0.514 |
|  |  | Custos directos |  |  | 26.190 |

Resíduos:
- colocação: mt12psg200a Perfil primário 24x38x3700 mm, de aço galvanizado, segundo EN 13964; factor de resíduo 0.0164517
- colocação: mt12psg200b Perfil secundário 24x32x600 mm, de aço galvanizado, segundo EN 13964; factor de resíduo 0.01645
- colocação: mt12psg200c Perfil secundário 24x32x1200 mm, de aço galvanizado, segundo EN 13964; factor de resíduo 0.0164885
- colocação: mt12psg200d Perfil angular 25x25x3000 mm, de aço galvanizado, segundo EN 13964; factor de resíduo 0.0170304
- colocação: mt12psg020a; factor de resíduo 0.018

## Recursos

**mt12psg200a** m Perfil primário 24x38x3700 mm, de aço galvanizado, segundo EN 13964
Dados técnicos: Custo energético 38.983 MJ; Emissão de CO2 1.201 kg; Código LER 17 04 05; Massa do elemento 0.29 kg; Volume 0.000138 m3
Resíduos:
- embalagem: re170203 Plástico. (componente de resíduo); rendimento 0.006 kg; Código LER 17 02 03; Massa do elemento 1 kg; Volume 0.001667 m3

**mt12psg200b** m Perfil secundário 24x32x600 mm, de aço galvanizado, segundo EN 13964
Dados técnicos: Custo energético 35.006 MJ; Emissão de CO2 1.080 kg; Código LER 17 04 05; Massa do elemento 0.26 kg; Volume 0.000124 m3
Resíduos:
- embalagem: re170203 Plástico; rendimento 0.006 kg

**mt12psg200c** m Perfil secundário 24x32x1200 mm, de aço galvanizado, segundo EN 13964
Dados técnicos: Custo energético 35.005 MJ; Emissão de CO2 1.080 kg; Código LER 17 04 05; Massa do elemento 0.26 kg; Volume 0.000124 m3
Resíduos:
- embalagem: re170203 Plástico; rendimento 0.006 kg

**mt12psg200d** m Perfil angular 25x25x3000 mm, de aço galvanizado, segundo EN 13964
Dados técnicos: Custo energético 31.016 MJ; Emissão de CO2 0.957 kg; Código LER 17 04 05; Massa do elemento 0.23 kg; Volume 0.00011 m3
Resíduos:
- embalagem: re170203 Plástico; rendimento 0.005 kg

**mt12psg020a** m² Placa de gesso laminado
Dados técnicos: Custo energético 206.266 MJ; Emissão de CO2 3.077 kg; Código LER 17 08 02; Massa do elemento 7.84 kg; Volume 0.00784 m3
Resíduos:
- embalagem: re170203 Plástico; rendimento 0.004 kg
