# Reabilitação energética de cobertura plana acessível. Sistema "ROCKWOOL"

- Propriedade do ficheiro: CYPE Ingenieros S.A.
- Formato: FIEBDC-3/2016
- Programa: Gerador de preços para construção civil. CYPE Ingenieros, S.A.
- Data: 25/09/2024
- Moeda: EUR
- Custos indirectos: 3 %
- IVA: 23 %

## Z Reabilitação energética

### ZH Paramentos horizontais: adição de isolamento térmico

#### ZHA Sistemas de isolamento pelo exterior de cobertura plana

**ZHA022** m² Reabilitação energética de cobertura plana acessível. Sistema "ROCKWOOL".
Reabilitação energética de cobertura plana acessível, com a membrana impermeabilizante em bom estado de conservação. Sistema "ROCKWOOL". ISOLAMENTO TÉRMICO: painel rígido de lã de rocha Hardrock 391 "ROCKWOOL", segundo EN 13162, de dupla densidade (230 kg/m³ na camada superior de alta dureza superficial e 150 kg/m³ na camada inferior), não revestido, de 30 mm de espessura; CAMADA SEPARADORA SOB PROTECÇÃO: geotêxtil não tecido composto por fibras de poliéster entrelaçadas, (200 g/m²); CAMADA DE PROTECÇÃO: pavimento flutuante de ladrilhos de cimento de 40x40 cm, apoiados sobre suportes reguláveis, de 30 a 50 mm.
Inclui: Revisão da superfície suporte na qual se realiza a fixação do isolamento de acordo com as exigências da técnica a utilizar. Corte, ajuste e colocação do isolamento. Colocação da camada separadora sob protecção. Marcação da disposição do pavimento. Colocação dos suportes e regulação da sua altura. Colocação dos ladrilhos com junta aberta.
Critério de medição de projecto: Superfície medida segundo documentação gráfica de Projecto.
Critério de medição de obra: Medir-se-á a superfície realmente executada segundo especificações de Projecto.

| Código | Un | Descrição | Rendimento | Preço | Importância |
|---|---|---|---|---|---|
| mt16lrw020Haa | m² | Painel rígido de lã de rocha Hardrock 391 "ROCKWOOL", segundo EN 13162, de dupla densidade (230 kg/m³ na camada superior de alta dureza superficial e 150 kg/m³ na camada inferior), não revestido, de 30 mm de espessura, resistência térmica 0,7 m²°C/W, condutibilidade térmica 0,041 W/(m°C), Euroclasse A1 de reacção ao fogo segundo NP EN 13501-1, calor específico 840 J/kgK e factor de resistência à difusão do vapor de água 1,4. (material) | 1.05 | 19.16 | 20.118 |
| mt14gsa020ce | m² | Geotêxtil não tecido composto por fibras de poliéster entrelaçadas, com uma resistência à tracção longitudinal de 1,63 kN/m, uma resistência à tracção transversal de 2,08 kN/m, uma abertura de cone ao ensaio de perfuração dinâmica segundo NP EN ISO 13433 inferior a 27 mm, resistência CBR ao punçoamento 0,4 kN e uma massa superficial de 200 g/m², segundo EN 13252. (material) | 1.05 | 0.93 | 0.977 |
| mt18acc030aa | Ud | Suporte regulável, de poliolefinas, com adição de carga mineral, de cor preto, com 750 kg de capacidade mecânica à compressão e base redonda plana, para alturas entre 30 e 50 mm; estabilidade térmica de -25°C até 110°C; imputrescível, com resistência ao envelhecimento e à intempérie. (material) | 7.5 | 1.06 | 7.950 |
| mt18bho010b | m² | Ladrilho de cimento com acabamento em gravilha, de 40x40 cm. (material) | 1.05 | 8.13 | 8.537 |
| mq06hor010 | h | Betoneira eléctrica com uma capacidade de amassadura de 160 l. (equipamento) | 0.006 | 3.45 | 0.021 |
| mo020 | h | Oficial de 1ª construção. (mão de obra) | 0.164 | 22.68 | 3.720 |
| mo077 | h | Ajudante de construção. (mão de obra) | 0.164 | 22.13 | 3.629 |
| mo054 | h | Oficial de 1ª montador de isolamentos. (mão de obra) | 0.109 | 23.31 | 2.541 |
| mo101 | h | Ajudante de montador de isolamentos. (mão de obra) | 0.109 | 22.13 | 2.412 |
| % | % | Custos directos complementares | 2 % | 49.905 | 0.998 |
|  |  | Custos directos |  |  | 50.903 |

Resíduos:
- colocação: mt16lrw020Haa; factor de resíduo 0.03
- colocação: mt14gsa020ce; factor de resíduo 0.07
- colocação: mt18bho010b Ladrilho de cimento com acabamento em gravilha, de 40x40 cm; factor de resíduo 0.02086

## Recursos

**mt16lrw020Haa** m² Painel rígido de lã de rocha Hardrock 391 "ROCKWOOL"
Dados técnicos: Custo energético 71.059 MJ; Emissão de CO2 4.421 kg; Código LER 17 06 04; Massa do elemento 4.95 kg; Volume 0.00825 m3
Resíduos:
- embalagem: re170203 Plástico. (componente de resíduo); rendimento 0.034 kg; Código LER 17 02 03; Massa do elemento 1 kg; Volume 0.001667 m3

**mt14gsa020ce** m² Geotêxtil não tecido composto por fibras de poliéster entrelaçadas
Dados técnicos: Custo energético 10.881 MJ; Emissão de CO2 0.565 kg; Código LER 17 06 04; Massa do elemento 0.2 kg; Volume 0.000333 m3
Resíduos:
- embalagem: re170203 Plástico; rendimento 0.024 kg

**mt18acc030aa** Ud Suporte regulável
Dados técnicos: Custo energético 13.118 MJ; Emissão de CO2 0.711 kg
Resíduos:
- embalagem: re150101 Embalagens de papel e cartão. (componente de resíduo); rendimento 0.072 kg; Código LER 15 01 01; Massa do elemento 1 kg; Volume 0.001333 m3

**mt18bho010b** m² Ladrilho de cimento com acabamento em gravilha, de 40x40 cm
Dados técnicos: Custo energético 9.352 MJ; Emissão de CO2 12.771 kg; Código LER 17 01 01; Massa do elemento 85 kg; Volume 0.056667 m3
Resíduos:
- embalagem: re170201 Madeira. (componente de resíduo); rendimento 0.037 kg; Código LER 17 02 01; Massa do elemento 1 kg; Volume 0.000909 m3
- embalagem: re170203 Plástico; rendimento 0.019 kg
