# Espalhamento, perfilamento e refinamento de terras

- Propriedade do ficheiro: CYPE INGENIEROS, S.A.
- Formato: FIEBDC-3/2002
- Moeda: EUR
- Custos indirectos: 3.00 %
- IVA: 23.00 %

## A Acondicionamento do terreno

### AC Movimento de terras em obra civil

#### ACP Perfilamentos, refinamentos e nivelamentos

**ACP040** m² Espalhamento, perfilamento e refinamento de terras.
Espalhamento e perfilamento de terras com meios mecânicos e refinamento com meios mecânicos.
Inclui: Preparação da zona de trabalho. Localização dos pontos topográficos. Execução do espalhamento, do perfilamento e do refinamento.
Critério de medição de projecto: Superfície medida segundo documentação gráfica de Projecto.
Critério de medição de obra: Medir-se-á a superfície realmente executada segundo especificações de Projecto.

| Código | Un | Descrição | Rendimento | Preço | Importância |
|---|---|---|---|---|---|
| mq01mot010a | h | Motoniveladora de 141 kW. (equipamento) | 0.003 | 77.41 | 0.23 |
| % | % | Custos directos complementares | 2 % | 0.23 | 0.00 |
|  |  | Custos directos |  |  | 0.23 |
