# Válvula de corte

- Propriedade do ficheiro: CYPE INGENIEROS, S.A.
- Formato: FIEBDC-3/2002
- Moeda: EUR
- Custos indirectos: 3.00 %
- IVA: 23.00 %

## I Instalações

### IU Urbanas

#### IUA Redes de água potável

**IUA101** Ud Válvula de corte.
Válvula adufa de bronze, de 1 1/2". Inclusive elementos de montagem e acessórios necessários para o seu correcto funcionamento.
Inclui: Marcação. Colocação. Ligação. Verificação do seu correcto funcionamento.
Critério de medição de projecto: Número de unidades previstas, segundo documentação gráfica de Projecto.
Critério de medição de obra: Medir-se-á o número de unidades realmente executadas segundo especificações de Projecto.

| Código | Un | Descrição | Rendimento | Preço | Importância |
|---|---|---|---|---|---|
| mt37svc015a | Ud | Válvula adufa de bronze, de 1 1/2". (material) | 1.000 | 92.48 | 92.48 |
| mt37www010 | Ud | Material auxiliar para instalações de abastecimento de água. (material) | 1.000 | 1.43 | 1.43 |
| mo008 | h | Oficial de 1ª canalizador. (mão de obra) | 0.110 | 25.32 | 2.79 |
| mo107 | h | Ajudante de canalizador. (mão de obra) | 0.110 | 23.99 | 2.64 |
| % | % | Custos directos complementares | 2 % | 99.34 | 1.99 |
|  |  | Custos directos |  |  | 101.33 |
