# Tubo de PVC

- Propriedade do ficheiro: CYPE INGENIEROS, S.A.
- Formato: FIEBDC-3/2002
- Moeda: EUR
- Custos indirectos: 3.00 %
- IVA: 23.00 %

## I Instalações

### IU Urbanas

#### IUA Redes de água potável

**IUA030** m Tubo de PVC.
Tubo de policloreto de vinilo orientado (PVC-O), de 90 mm de diâmetro exterior, PN=12,5 atm e 1,6 mm de espessura, para abastecimento e distribuição, cor azul RAL 5015, para união por copa com junta elástica de EPDM. Inclusive juntas de borracha e lubrificante para montagem.
Critérios considerados na determinação do preço da unidade de obra: O preço inclui os equipamentos e a maquinaria necessários para o deslocamento e a colocação em obra dos elementos.
Inclui: Marcação do traçado da tubagem. Descida e colocação dos tubos no fundo da vala. Montagem, ligação e verificação do seu correcto funcionamento. Realização de ensaios.
Critério de medição de projecto: Comprimento medido segundo documentação gráfica de Projecto.
Critério de medição de obra: Medir-se-á o comprimento realmente executado segundo especificações de Projecto.

| Código | Un | Descrição | Rendimento | Preço | Importância |
|---|---|---|---|---|---|
| mt37tvq030aa | m | Tubo de policloreto de vinilo orientado (PVC-O), de 90 mm de diâmetro exterior, PN=12,5 atm e 1,6 mm de espessura, para abastecimento e distribuição, cor azul RAL 5015, para união por copa com junta elástica de EPDM, segundo ISO 16422, inclusive juntas de borracha. (material) | 1.000 | 5.95 | 5.95 |
| mt11ade100a | kg | Lubrificante para união através de junta elástica de tubos e acessórios. (material) | 0.002 | 21.59 | 0.04 |
| mq04cag010a | h | Camião com grua de carga máxima 6 t. (equipamento) | 0.022 | 56.47 | 1.24 |
| mo008 | h | Oficial de 1ª canalizador. (mão de obra) | 0.061 | 23.31 | 1.42 |
| mo107 | h | Ajudante de canalizador. (mão de obra) | 0.061 | 22.09 | 1.35 |
| % | % | Custos directos complementares | 2 % | 10.00 | 0.20 |
|  |  | Custos directos |  |  | 10.20 |
