# Brotador

- Propriedade do ficheiro: CYPE INGENIEROS, S.A.
- Formato: FIEBDC-3/2002
- Moeda: EUR
- Custos indirectos: 3.00 %
- IVA: 23.00 %

## I Instalações

### IU Urbanas

#### IUR Redes de rega

**IUR070** Ud Brotador.
Brotador aéreo, de 1/2" de diâmetro, formado por bico de brotadores, de latão, adaptador de bico e tubo de aço galvanizado. Inclusive acessórios de ligação à tubagem de abastecimento e distribuição. Totalmente montado, ligado e testado.
Inclui: Instalação no terreno e ligação hidráulica à tubagem de abastecimento e distribuição. Limpeza hidráulica da unidade. Ajuste do caudal de água.
Critério de medição de projecto: Número de unidades previstas, segundo documentação gráfica de Projecto.
Critério de medição de obra: Medir-se-á o número de unidades realmente executadas segundo especificações de Projecto.

| Código | Un | Descrição | Rendimento | Preço | Importância |
|---|---|---|---|---|---|
| mt48wwg210a | Ud | Tubo de aço galvanizado, de 1 m de comprimento, ligação de 1/2" de diâmetro. (material) | 1.000 | 6.82 | 6.82 |
| mt48wwg220a | Ud | Adaptador para bico, de ABS, ligação de 1/2" de diâmetro. (material) | 1.000 | 1.95 | 1.95 |
| mt48inu010a | Ud | Bico de brotadores, de latão, ligação de 1/2" de diâmetro. (material) | 1.000 | 3.84 | 3.84 |
| mt37tpj023ca | Ud | Abraçadeira de tomada de PP com dois parafusos, para tubo de 32 mm de diâmetro exterior, com tomada para ligação roscada de 1/2" de diâmetro, PN=16 atm, com juntas elásticas de EPDM, segundo NP EN ISO 15874-3. (material) | 1.000 | 2.66 | 2.66 |
| mo008 | h | Oficial de 1ª canalizador. (mão de obra) | 0.110 | 23.31 | 2.56 |
| mo107 | h | Ajudante de canalizador. (mão de obra) | 0.110 | 22.09 | 2.43 |
| % | % | Custos directos complementares | 2 % | 20.26 | 0.41 |
|  |  | Custos directos |  |  | 20.67 |
