# Barreira anti-raízes

- Propriedade do ficheiro: CYPE INGENIEROS, S.A.
- Formato: FIEBDC-3/2002
- Moeda: EUR
- Custos indirectos: 3.00 %
- IVA: 23.00 %

## J Jardins

### JD Sistemas de drenagem, fixação e protecção

#### JDP Protectores

**JDP050** m Barreira anti-raízes.
Barreira anti-raízes realizada com malha de polipropileno não tecido, de 70 cm de largura e 0,8 mm de espessura, com uma resistência à tracção longitudinal de 22 kN/m e 325 g/m² de massa superficial, com revestimento impermeabilizante de cor verde numa das suas faces, colocada verticalmente nos laterais da vala previamente escavada no terreno, para confinamento lateral de rizomas. Inclusive fita adesiva em ambas as faces, para a resolução de uniões.
Critérios considerados na determinação do preço da unidade de obra: O preço não inclui a escavação da vala nem o enchimento perimetral posterior.
Inclui: Preparação do terreno. Colocação da malha. Resolução de uniões.
Critério de medição de projecto: Comprimento medido segundo documentação gráfica de Projecto, sem duplicar esquinas nem encontros.
Critério de medição de obra: Medir-se-á o comprimento realmente executado segundo especificações de Projecto, sem duplicar esquinas nem encontros.

| Código | Un | Descrição | Rendimento | Preço | Importância |
|---|---|---|---|---|---|
| mt48tup050a | m² | Malha de polipropileno não tecido, de 70 cm de largura e 0,8 mm de espessura, com uma resistência à tracção longitudinal de 22 kN/m e 325 g/m² de massa superficial, com revestimento impermeabilizante de cor verde numa das suas faces. (material) | 1.430 | 7.44 | 10.64 |
| mt48map040a | m | Fita adesiva em ambas as faces, de borracha butílica, de 50 mm de largura e 1 mm de espessura. (material) | 2.100 | 2.35 | 4.94 |
| mo040 | h | Oficial de 1ª jardineiro. (mão de obra) | 0.072 | 24.63 | 1.77 |
| mo086 | h | Ajudante de jardineiro. (mão de obra) | 0.143 | 24.04 | 3.44 |
| % | % | Custos directos complementares | 2 % | 20.79 | 0.42 |
|  |  | Custos directos |  |  | 21.21 |
